# Kronau GeoNetz für Wärme und Kälte
Angebotsaufforderung (GAEB 90, DA83)
DV-Nummer: 20021
Währung: EUR
Auftraggeber: Gemeinde Kronau, Kirrlacher Str. 2, 76709 Kronau,

## Holzfeuerungsanlage, 550 kW mit Rauchga
Datum: 07.02.21

*Hinweis*
Termine
- Lieferung Fundamentpläne:  bis spät. 23.04.2021
- Montage:  20.09.2021
- Inbetriebnahme:  November 2021

Zahlungsbedingungen
30 % bei Lieferung der Ausführungspläne, gegen eine
Vertragserfüllungsbürgschaft eines in der
Bundesrepublik Deutschland zugelassenen Kreditinstutes
30 % nach Montage
30 % nach Inbetriebnahme
10 % nach mängelfreier Abnahme. Diese wird frühestens
1.000 Betriebsstunden nach der Inbetriebnahme und nach
Vorliegen der Ergebnisse der amtlichen Emissionsmessung
durchgeführt.
5 % Sicherheitseinbehalt, abzulösen durch eine
entsprechende Gewährleistungsbürgschaft eines in der
Bundesrepublik Deutschland zugelassenen
Kreditinstitutes.

Veränderungen am Leistungsverzeichnis
Es wird darauf hingewiesen, dass die
Ausschreibungsunterlagen nicht verändert werden dürfen.
Es bleibt dem Bieter freigestellt, Änderungsvorschläge
oder Alternativangebote auf besonderer Anlage zu machen
und mit dem Hauptangebot abzugeben.

Alternativangebote
Für alle von der Ausschreibung abweichenden
Anlagenteile, die im Angebotsanhang vom Bieter
alternativ oder gleichwertig angeboten werden, sind
Abbildungen, Beschreibungen sowie Angaben über
Hersteller, Abmessungen, Gewicht und Ausführung
zusammen mit dem Angebot abzugeben.
Originalmuster sind auf Verlangen kurzfristig vor der
Vergabe vorzulegen.
Eingebaute und von der Bauleitung nicht genehmigte
Anlagenteile müssen auf Verlangen der Bauleitung
kostenlos entfernt und ersetzt werden.
Vom Bieter vorgeschlagene Alternativen werden von der
Bauleitung überprüft. Die Alternativen können ohne
Angabe von Gründen abgelehnt werden. Bei zweifelsfreier
Gleichwertigkeit oder Bessereignung wird der Übernahme
in den Bauvertrag zugestimmt.

Vergabe und Referenzen
Bei der Vergabe werden der Entwurf eines
Aufstellungsplanes und Referenzen vergleichbarer
ausgeführter Anlagen berücksichtigt. Das günstigste
Angebot wird unter Berücksichtigung aller technischen
und wirtschaftlichen Rahmenbedingungen ermittelt.

Die Vergabe erfolgt vorbehaltlich der baurechtlichen
Genehmigung der Anlage.

Strom- und Wasseranschlüsse
Im Aufstellungsraum sind Strom- und Wasseranschlüsse
vorhanden. Der Auftraggeber trägt die Verbrauchskosten.
Für die Verbindungsleitungen hat der Auftragnehmer zu
sorgen.

*Hinweis*
Anlagenbeschreibung

Einleitung
Die Gemeinde Kronau plant eine Heizzentrale für die
Nahwärmeversorgung mit einem "GeoNetz" in Kronau. Es
wird eine freistehende Heizzentrale mit einer
Vorschubrostfeuerung einem Elektrofilter und einer
Rauchgaskondensation vorgesehen.

Mit der Errichtung der Heizzentrale wird ein
Wärmenetz/GeoNetz errichtet.

Die Grundlast der Wärmeversorgung erfolgt aus einem
BHKW und einem Tischkühler in einer benachbarten
Energiezentrale.

Adresse Bauvorhaben:
Jahnstraße 10
76709 Kronau

Brennstoff
Als Brennstoff wird ausschließlich naturbelassenes Holz
eingesetzt. Es werden etwa. 1.600 Sm³ Holzschnitzel pro
Jahr benötigt. Die Anlage ist für langfaseriges,
geschreddertes Landschaftspflegeholz, unzerkleinerte
Rinde oder Waldholzschnitzel aus Kronenholz konzipiert
(kostengünstige Sortimente).

Die Brennstoffspezifikationen sind nachfolgend
dargestellt:

Mittelwert, der Wert ist kein garantierter Wert und
kann dementsprechend abweichen.
Heizwert Hu [kWh/Sm³]  700
Wassergehalt [Gew%]  40 %
Stückigkeit [mm]  100 x 50 x 20
Überlängen bis 250 mm [Gew. %] 3 %
Feinanteil unter 5 mm [Gew. %]  5 %
Nadel-, Laubanteil [Gew. %]  5 %
Schüttdicht [kg/Sm³]  250
Rinde [Gew. %]  20 bis 30 %
Aschegehalt [Gew. %]  3 %

Konzeption Heizzentrale
Es ist ein leicht abfallender Zugang ca. 10 % Senkung
zum Kesselhaus für die Wartung und Instandhaltung
vorgesehen. Die Asche-Ausbringung erfolgt über das
Niveau der Heizzentrale.

Das Bodenniveau des Silos befindet sich auf der
gleichen Höhenlage des Kesselhauses. Es steht kein
Höhenversatz zwischen Silo und Kesselhaus zur
Verfügung.

Die Abmessungen können dem beiliegendem Plan entnommen
werden.

Einbringung
Die Einbringung der gesamten Anlage erfolgt vor der
Erstellung des Daches der Heizzentrale mit einem
Autokran. Die lichte Raumhöhe der Heizzentrale beträgt
ca. 4,5 m bis 5,5 m.

Silo-Austragung
Die Austragung erfolgt mit einem hydraulisch
angetriebenen Schubboden. Die Zylinder sind drückend
angeordnet. Die Länge des Schubbodens beträgt ca. 8,5 m
ab Querfördertrog. Die Breite beträgt 6 m im Licht. Die
Schütthöhe des Brennstoffs beträgt 3 - 4 m. Die
Siloöffnung beträgt 6 x 5,5 m.

Querförderer
Es ist ein hydraulischer Stoker vorgesehen, der mittels
Aufschubkonus direkt in die Brennkammer einschiebt. Der
Querförderer hat eine Länge von ca. 9 m.

Alternativ ist ein Kratzkettenförderer einzuplanen,
anzubieten. Der angebotene Kratzkettenförderer muss für
die Güte der davor beschriebenen Hackschnitzel "G 100"
geeignet sein.

Feuerung
Es ist eine Vorschubrostfeuerung und automatische
Unterrost-Entaschung vorgesehen.

Kessel
Es ist eine automatische Abreinigung der Rauchgaszüge
und eine Abgasrückführung vorgesehen. Der Kessel wird
als Warmwasserkessel nach DIN 4751 ausgeführt. Der
Betriebsdruck (Ruhedruck) beträgt 3 bar(ü). Das
Sicherheitsventil hat einen Abblasedruck von 4,5
bar(ü). Kessel Betriebsüberdruck 6 bar.

Kessel und Feuerung sind auf 550 kW Nennwärmeleistung
bei 40 % Wassergehalt und vor angegebenen
Regelbrennstoff auszulegen. Eine kurzzeitige
Überlast-Nennwärmeleistung ist vorzusehen.

Entaschung
Die Entaschung erfolgt über eine Ascheschnecke in ein
ca. 0,3 bis 1,0 m³ großen Container. Aschecontainer auf
Räder mit Deckel (nach Herstellerangaben).

Entstaubung
Für die Entstaubung ist nur ein Elektrofilter
vorgesehen. Ein Multizyklon ist im Kessel integriert.
Die Entstaubung muss garantieren, dass nach dem
Elektrofilter ein Funkenflug ausgeschlossen ist. Dies
muss für jeden Betriebszustand der Holzfeuerung
sichergestellt sein.

Rauchgaskondensation 150 - 200 kW
Es ist eine Rauchgaskondensation für die davor genannte
Kesselanlage vorgesehen.

Auslegungsdaten:
Kesselleistung kW 550
Brennstoff-Wassergehalt Gew% 40
Rauchgastemperatur ca. °C 140 bis 180
maximale Rauchgastemp. °C 200
Rest-O2-Gehalt Vol% tr 9
Rohgasstaubgehalt vor Kondensation (nach E-Filter) <20
Reingasstaubgehalt mg/Nm³tr <20
Netzrücklauftemperatur 15°C
Systemdruck Wärmetauscher bar 6
max. zulässiger Betriebsüberdruck bar 10
Durchfluss ca. m³/h 10
Werte für Staubgehalt bezogen auf 11 % O2 im trockenen
Rauchgas.

Allgemeine Qualitätskriterien:
- Die Wärmetauscherfläche muss mindestens 70 m²/MW
Kesselleistung betragen.
- Die Grädigkeit des Wärmetauschers darf im
Nennlastfall (w40, 40 °C) maximal 5 K betragen
(delta zwischen Rauchgastemperatur nach dem
Wärmetauscher und wasserseitiger
Rücklauftemperatur). Dies ist ein Garantiewert und wird
im Betrieb überprüft.
- In Strömungsrichtung sind keine Spalten zwischen
mehreren Wärmetauscher-
Elementen oder zum Gehäuse hin zulässig, welche größer
sind als die Rohrabstände
der Wärmetauscherbündel.

MSR-Technik
Die Leistung der Holzfeuerung wird über den Füllstand
des Pufferspeichers in Abhängigkeit der Außentemperatur
und Uhrzeit geregelt. Im Lieferumfang ist auch die
Ansteuerung der Rücklaufhochhaltung und
Kesselkreispumpe enthalten. Die Rauchgaskondensation
ist mit anzusteuern sowie die dazugehörige Pumpengruppe
mit Mischer. Für die übergeordnete Regelung sind
digitale und analoge Datenpunkte zur Kommunikation
einzuplanen "Leistungsanforderung, Betriebs- und
Störmeldungen".

Energie-Effizienz-Niveau IE3
Entsprechend einer EU-Richtlinie sind sämtliche Motoren
der Holzfeuerungsanlage in der Energie-Effizienz-Niveau
IE3 auszuführen.

Schornsteinanlage
Es ist eine freistehenden Stahlschornsteinanlage mit
einem Edelstahlinnenzug mit Innendurchmesser ca. 300 mm
vorgesehen. Die Schornsteinhöhe beträgt ca. 16 m über
Grund. Der Rauchgasventilator ist entsprechend
auszulegen. Bei der Auslegung des Rauchgsventilators
ist zu beachten dass nach der Rauchgaskondensation die
Abgase abgekühlt und schwer sind. Es sollte eine
Strömungsgeschwindigkeit von ca. 7m/s geplannte werden.

Ausschreibungsumfang
Diese Ausschreibung umfasst Konstruktion, Lieferung,
Montage, Inbetriebnahme, Dokumentation und Wartung
folgender Anlagenteile:
 - Fördereinrichtungen für Brennstoff und Asche
 - Vorschubrostfeuerung und Rauchrohrkessel
 - Elektrofilter, Rauchgaskanäle und Saugzugventilator
 - Schaltanlage mit Visualisierung, Kessel, E-Filter
und Rauchgaskondensation
 - Wärmespeichermanagement
 - Ansteuerung Kesselkreispumpe und Regelventil
 - Ansteuerung Rauchgaskondensation mit Pumpe und
Regelventil
 - Kommunikation mit übergeordneter Regelung

Bauseits werden folgende Leistungen erbracht:
 - Kesselkreispumpe, Stellglied Rücklaufhochhaltung
 - Verrohrung Heizung, Druckluft und Wasser
 - Isolierarbeiten
 - Verkabelung
 - übergeordnete Regelung
 - Schornsteinanlage
 - sämtliche Bauarbeiten

Emissionsgrenzwerte
Folgende Grenzwerte müssen garantiert werden:

Grenzwerte von Luftschadstoffen

Emissionswerte im Abgas bezogen auf 13 % O2
(Restsauerstoff)
  CO mg/m³  Staub mg/m³
Holzkessel  400  20

Holzasche Deponiegrenzwerte
Der Auftragnehmer muss bei der Verbrennung dafür
sorgen, dass die anfallende Asche aus der Verbrennung
die Deponiegrenzwerte bezüglich Kohlenstoff bzw.
Unverbranntes einhält, damit die Asche deponiert werden
kann.

Schalldruckpegel
Es muss ein Schalldruckpegel von höchstens 75 dB (A) in
1 m Entfernung vom Holzheizkessel eingehalten werden.
Die Abgasgeräusche des Holzheizkessels dürfen den
Schalldruckpegel von 75 dB (A) an der
Schornsteinmündung nicht überschreiten.

Die Einhaltung der Grenzwerte und Auflagen werden bei
der Abnahme durch eine amtlich anerkannte Messstelle
geprüft. Werden die geforderten Grenzwerte und Auflagen
nicht eingehalten, muss der Auftragnehmer die
erforderlichen Nacharbeiten auf eigene Rechnung
kurzfristig durchführen lassen. Außerdem hat der
Auftragnehmer die zusätzlich anfallenden Kosten einer
weiteren Abnahme oder Messung zu tragen.

Unterlagen
- Entwurf Aufstellungsplan
- Entwurf Lageplan

Pönalen
Es sind folgende Pönalen vorgesehen:

Leistungspönale
Bei Unterschreitung der Mindest-Wärmeleistung von 550
kW bzw. beim spezifizierten Brennstoff wird die
Auftragssumme linear gekürzt. Bei Unterschreitung der
Leistung um mehr als 15 % wird die Anlage auf Kosten
des Auftragnehmers wieder ausgebaut.

Wirkungsgradpönale
Der maximal zulässige Luftüberschuss im Abgas bei
Volllast beträgt 8,0 % und bei 30 % Leistung 10 %.
Die maximal zulässige Abgastemperatur bei Volllast und
einer Grundverschmutzung beträgt 200 °C.

Bei Überschreitung des Grenzwertes für den
Luftüberschuss um je 1 % oder bei Überschreitung des
Grenzwertes für die Abgastemperatur um je 10 Kelvin
wird die Auftragssumme um je 1 % gekürzt.

### Titel 01 Technische Bearbeitung

*Hinweis*
Dem Angebot ist ein Aufstellungs-Entwurf beizulegen.

Der Auftragnehmer liefert spätestens zwei Wochen nach
Auftragsvergabe zur Genehmigung durch den Auftraggeber
Ausführungspläne im Maßstab 1 : 50 mit allen
erforderlichen Ansichten und Schnitten.

**01.1 Technische Bearbeitung**
Dem Angebot ist ein Entwurf des Aufstellungsplans
beizulegen.

Der Auftragnehmer liefert spätestens zwei Wochen nach
Auftragsvergabe zur Genehmigung durch den Auftraggeber
Montagepläne im Maßstab 1:50 mit allen erforderlichen
Ansichten und Schnitten.

Die Planunterlagen bestehen aus:

Montageplan bauliche Maßnahmen
für den Bau des Silos und sonstige bauliche Maßnahmen
im Heizraum mit sämtlichen Durchbrüchen, Aussparungen,
Einlegeteilen und sämtlichen erforderlichen Maßen und
Lastangaben M 1:50.

Mit mindestens zwei Schnitten und weiteren Schnitten
bzw. Detailzeichnungen nach Erfordernis. Zur weiteren
Verwendung für den Rohbauer bzw. Statiker.

Ausführungsplan Maschinentechnik
mit kompletter Maschinentechnik im Leistungsumfang des
Auftragnehmers mit sämtlichen erforderlichen Schnitten
und Detailzeichnungen (M 1:25).

Elektro
- Kabelzuglisten
- Stromlaufpläne
- Abstimmung, Koordination, Einweisung mit dem
bauseitigen Elektriker

Die Auflagen und Anforderungen der Baugenehmigung sind
bei der Konstruktion, Ausführung und Betrieb der
Holzheizung mit Zubehör zu berücksichtigen und
gegebenfalls in die Einheitspreise einzukalkulieren.
Vor Inbetriebnahme der Anlage ist dem Auftraggeber eine
Bescheinigung vorzulegen, dass die gelieferte Anlage
oder Anlagenteil den öffentlichen--rechtlichen
Vorschriften entsprechen. Außerdem hat der
Auftragnehmer für die Holzfeuerungsanlage eine
Fachunternehmerbescheinigung dem Auftraggeber
vorzulegen.
Menge: 1,000 Psch

### Titel 02 Silodeckel (Faltdeckel)

**02.1 Faltdeckel, 8.500 x 5.440 mm**
einteilig, nicht befahrbar. Der Faltdeckel ist mit
Scharnieren am Betonkranz ausgeführt. Die Scharniere
werden auf die seitlichen Mauerkronen der
Einfüllöffnung angedübelt. Einlegeteile sind nicht
vorgesehen.
- Außenmaße: Breite x Tiefe: 6.500 x 5.840 mm
- lichte Maße: Breite x Tiefe: 6.000 x 5.340 mm
- Nutzquerschnitt: Breite x Tiefe: 6.000 x 4.900 mm

Bestehend aus:
Blechabdeckung
dachförmig, nach hinten und vorne abfallend ausgeführt,
begehbar aus Aluminium-Extrusionsprofilen oder
ähnlichem, mindestens 2,8 mm stark. Die einzelnen
Profiltafeln sind dauerhaft wasserdicht verbunden (eine
einfache Abdichtung der Fugen mit Silikon ist nicht
ausreichend). Das Blech ist mit der Unterkonstruktion
verschweißt. Sämtliche Kanten und Ecken sind aus
Gründen der Verletzungsgefahr abgerundet (Radius min.
20 mm). Die vordere Schere wird zur Erhöhung der
Füllhöhe im Silo ca. unten schräg angestellt. Darüber
hinaus wird dadurch die Gefahr der Beschädigung des
Silodeckels beim Abkippvorgang gemindert.
Beschreibung der Abdeckung (Material, Blechstärke,
Befestigung etc.)
.......................................................
.......................................................
........................................
.......................................................
.......................................................
...................................
.......................................................
.......................................................
...................................
Unterkonstruktion
tragendes Alu-Fachwerk, verschweißt, begehbar,
Tragfähigkeit 200 kg/m², einschließlich statischem
Nachweis.

Beschreibung der Unterkonstruktion
.......................................................
.......................................................
....................................
.......................................................
.......................................................
....................................
.......................................................
.......................................................
....................................

Öffnungsmechanismus
mit mindestens zwei verstärkten Scharnieren, die am
Betonkranz des Silos (Ortbeton) und in der
Unterkonstruktion befestigt werden. Der
Öffnungsmechanismus erfolgt mittels doppeltwirkenden
Hydraulikzylindern mit Gelenkaugenverbindung, die
innerhalb der Unterkonstruktion angelenkt sind. Der
Antrieb erfolgt mittels eines in den Deckel
integrierten Hydraulikaggregates. Die Hydraulik ist mit
einer Überdrucksicherung ausgerüstet, komplett
verrohrt, verkabelt, befüllt und in Betrieb genommen.
Die Hydraulik ist auf einen in den Deckel integrierten
Taster (Auf-Zu) fertig verdrahtet und angeklemmt. Ein
Not-Öffnungsmechanismus für den Anschluss einer
externen Hydraulikpumpe bei Stromausfall oder Ausfall
des Hydraulikaggregates ist vorzusehen.
Der Deckel ist über zwei Kunststoff-Rollen auf der
Mauerkrone mit gesicherten Endlagern geführt. In der
Einfüllöffnung befinden sich keine Führungsschienen.
Die Wandstärke der seitlichen Mauerkronen und an der
Scharnierseite 250 mm. Die Mauerkrone an der
Abkippseite hat eine Breite von 300 mm.
Beim Abkippen mit 40 m³-Abrollcontainern besteht die
Gefahr, dass Hackschnitzel gegen den geöffneten
Silodeckel prallen und diesen beschädigen. Um dies zu
verhindern, stützt sich der Deckel in der Mitte
elastisch, mittels Gummipuffern gelagert, gegen die
Mauerkrone auf der Scharnierseite ab.

Beschreibung Öffnungsmechanismus
.......................................................
.......................................................
....................................
.......................................................
.......................................................
....................................
.......................................................
.......................................................
....................................
Menge: 1,000 Stk

**02.2 Mehrpreis "Vollflächige Öffnung"**
Die Scharniere werden nicht auf der Mauerkrone
befestigt, sondern an Konsolen, die seitlich an der
Mauerkrone befestigt werden. Mit einer speziellen
Geometrie des hinteren Deckelsegmentes wird eine
vollfächige Öffnung des Silos erreicht, d. h. in
geöffnetem Zustand ragt das vordere Deckelsegment nicht
in die Einfüllöffnung hinein. Als Mehrpreis gegenüber
der vor beschriebenen Standard-Ausführung. Komplett
einschließlich sämtlichen Nebenleistungen.
Menge: 1,000 Psch

**02.3 Mehrpreis "Mulde"**
In der vorderen schräg angestellten Schere ist eine
Mulde eingelassen, die es ermöglicht, dass der
Abrollcontainer über dem geschlossenen Silodeckel vor
dem Öffnen des Silodeckels geöffnet werden kann, ohne
daß die Gefahr besteht, daß der Container hierbei die
schräg angestellte vordere Schere des Silodeckels
beschädigt. Hierzu wird die vordere Schere unterteilt
und entsprechend abgesetzt. Als Mehrpreis gegenüber der
vor beschriebenen Ausführungen, einschliesslich
sämtlichen Nebenleistungen.
Menge: 1,000 Stk

**02.4 Transport, Montage und Inbetriebnahme**
Der Rohbau des Silos kann bis auf ca. 10 m mit dem LKW
angefahren werden. Der vorhandene Baukran des
Rohbau-Unternehmes kann voraussichtlich für die Montage
genutzt werden. Die Kosten für die Nutzung des Kranes
und die Bedienung durch den Kranführer des Rohbauers
sind einzukalkulieren.
- einschliesslich Transport mit Transportversicherung
- einschliesslich etwaigen Verzollungskosten
- einschliesslich sämtlichen erforderlichen Hebezeugen
- einschliesslich sämtlicher Nebenkosten, wie z. B.
LKW-Maut
- Durchführung einer förmlichen Abnahme mit dem
Bauleiter
- Kosten für die Benutzung des Baukranes
Menge: 1,000 Psch

**02.5 Mehrpreis Gestellung eines Kranes**
*** Bedarfsposition ohne GB
Mehrpreis für die Montage mit Hilfe eines Autokranes.
Diese Position kommt nur zum Tragen, falls der Baukran
nicht mehr zur Verfügung steht. Einschliesslich An- und
Abfahrt und sämtlichen Nebenkosten für den Autokran.
Menge: 1,000 Psch

**02.6 Endschalter**
Elektrischer Endlagenschalter als Schaltkontakt für 230
V, in den Deckel integriert oder vor Ort montiert. Mit
dem Endschalter soll gemeldet werden, ob der Deckel
geschlossen ist. Elektro-Installation bauseits.
Menge: 1,000 Stk

**02.7 24 Monats-Pauschale Wartung Silodeckel**
*** Bedarfsposition ohne GB
Für sämtliche Anlagenteile im Leistungsumfang des
Auftragnehmers,
Jahreskontrolle mit Einregulierung und Überprüfung der
Anlage
- Überprüfung der elektrischen Bauteile, Nachziehen der
Anschlußklemmen
- Überprüfung und Wartung der mechanischen Bauteile
(Scharniere usw.) einschliesslich Hydraulikaggregat und
-zylinder, Nachfüllen und Austausch Hydrauliköl
- Abschmieren der Antriebe, Überprüfung der Sensorik
- Überprüfung der Sicherungsgurte

In der Pauschale sind enthalten:
- Reise- und sämtliche Nebenkosten
- Arbeitszeit
- Kleinmaterial, Schmiermittel, Dichtmittel usw.

Nächster Kundendienstützpunkt:
......................................................
.....

Die Laufzeit beträgt vier Jahre. Der Auftragnehmer
garantiert, daß innerhalb von ....................
Stunden/Arbeitstagen nach Eingang der Störmeldung beim
Auftragnehmer ein Kundendienstmonteur die Anlage
aufsucht und die Störung beseitigt.
Der Wartungsvertrag beginnt mit der mängelfreien
Abnahme. Die Wartung wird einmalig innerhalb der
Gewährleistungsdauer nach den ersten 2 Jahren
ausgeführt. Der Preis bezieht sich auf die
Wartungs-Pauschale als Festpreis über die
Gewährleistungsdauer.
Menge: 1,000 Psch

**02.8 Stundenlohnarbeiten**
Für unvorhersehbare Arbeiten sowie für Arbeiten, die
auf Antrag der Bauleitung zusätzlich geleistet werden,
sind nachfolgende Stundensätze einzutragen.
Alle Stundenlohnarbeiten sind grundsätzlich nur gegen
Nachweis und Unterschrift der Bauleitung auszuführen.
Die Stundensätze verstehen sich einschl. aller
Nebenkosten
wie - Fahrtkosten
 - Rüstzeiten
 - Auslösungen
 - Schmutzzulagen
 - Übernachtungskosten usw.

Vergütet werden nur die Zeiten der tatsächlichen Arbeit
an der Anlage, nicht jedoch Rüstzeiten, Fahrzeiten usw.
Es werden nur die Stundensätze der für die jeweilige
Tätigkeit notwendigen Qualifikations-stufen vergütet,
auch wenn die Arbeiten von höherqualifiziertem Personal
erledigt wurden. Es sind arbeitstäglich prüfbare
Nachweise vorzulegen mit mindestens folgenden Angaben:
1. Name und Qualifikation der Mitarbeiter
2. Genaue Beschreibung der ausgeführten Arbeiten
3. Datums- und Ortsangabe
4. Beginn und Ende der ausgeführten Arbeiten
(Tageszeit)
5. Auflistung der benötigten Materialien

Nachweise, die verspätet bzw. unvollständig vorgelegt
werden, können vom AG abgelehnt werden und werden dann
nicht vergütet. Als Mittellohn für jede Qualifikation.
Menge: 5,000 h

### Titel 03 Siloaustragung

*Hinweis*
Die Abmessungen des Silos können den beiliegenden
Plänen entnommen werden. Die Hydraulikzylinder sind
drückend angeordnet und mittels Kugelhähnen einzeln
absperrbar. Auf dem Boden des Silos werden zwei
durchlaufende Gleitprofile montiert. An diesen sind die
Hydraulikzylinder direkt angelenkt. Der Bieter hat die
Austragung auf der Grundlage des beiliegenden
vorläufigen Aufstellungs-Entwurfes zu planen. Die
Massen sind selbstständig zu ermitteln. Die Länge des
Schubbodens beträgt ca. 8,5 m im Licht, gemessen ab
Querfördertrog. Die Silobreite beträgt 6 m im Licht.
Die mittlere Schütthöhe beträgt ca. 3 - 4 m. Es sind
drei Schubstangen vorgesehen. Bieter, die mehr
Schubstangen vorgesehen haben, haben die Massen
entsprechend zu korrigieren.
Die Abmessungen können nach der Auftragsvergabe im
Einvernehmen mit dem Auftraggeber und Planer um +/-10 %
variiert werden.

**03.1 Hydraulikaggregat**
zum Antrieb der Hydraulikzylinder des Schubbodens und
evtl. weiterer hydraulischer Antriebe. Maximaler
Betriebsdruck 250 bar. bestehend aus:
- feuerverzinkter Ölbehälter mit Schauglas,
Ölablaßmuffe
- Niveau- und Temperaturüberwachung
- Hydraulikpumpe mit Kupplung und Motor (3 x 400 V)
- Einfüllbelüftungsfilter
- Rücklauffilter
- Umsteuerventile
- Grundplatte mit Überdruck-Sicherheitsventil
- Manometer
- Ölauffangwanne
- 1 Sack Ölbindemittel
- inklusive Erstbefüllung

Aggregat komplett montiert, geprüft, probegelaufen, in
verzinkter Ölauffangwanne. Jeder Abgang ausgestattet
mit elektrisch betätigtem Dreiwegeventil.

Förderleistung: ................... l/min

Motorleistung:  ..................... kW

Einschließlich Hydraulikverrohrung zwischen Aggregat
und Hydraulikzylindern mittels Ermeto-Leitungen, die
Entfernung zwischen Aggregat und Zylindern beträgt ca.
5 m, einschliesslich:
- Kugelhähnen, damit jeder Zylinder separat abgesperrt
und ausgebaut werden kann
- Hydraulikschläuche
- Sämtlichem Befestigungsmaterial
- Technische Bearbeitung, Abstimmung mit dem Bauleiter
Menge: 1,000 Psch

**03.2 Hydraulikzylinder mit Schubrahmen und Gleitprofilen**
Je Schubrahmen ein Hydraulikzylinder doppeltwirkend,
max. Druck 250 bar, mit Gelenkaugenverbindung auf
Schubstange und Lagerbock, 2 Hydraulikschläuchen als
flexible Verbindung zur Hydraulikverrohrung und
Absperrventil.
Der Totalhub ist länger als der Hub der bewegten
Schubstange, damit die Kolben in Endposition nie auf
die Manschette auffahren und somit die Lebensdauer
entsprechend erhöht wird (Endlagendämpfung). Zylinder
und Kolbenoberfläche geschliffen und gehont.
Gelenkauge mit radial beweglichem Lager. Zylinder-,
Gelenkaugen- und Lagerbockoberfläche mit Rostschutz
gestrichen und RAL-Farbe lackiert.
Die Hydraulikzylinder sind so auszulegen, daß der
Betriebsdruck bei gefülltem Silo maximal 150 bar
beträgt. Der Durchmesser der Zylinder beträgt min. 160
mm, Hub: 500 mm.

Durchmesser: .................... mm

Hub: .................... mm

Zugkraft: ..................... kN

Druckkraft:

Durchlaufende Gleitprofile für den Schubboden und als
Verankerung der Hydraulikzylinder. Somit ist der
Schubboden kräfteneutral, einschließlich:
- Einbringung über die Einfüllöffnung im Silo
- Verdübelung mit der Bodenplatte
- Seitlichen Bohrungen im Steg für die Einflechtung in
die Armierung des Aufbetons nach Angabe des
  bauseitigen Statikers.
- Angeschweißtem Auge (Lagerbock) für die Anlenkung des
Hydraulikzylinders
- Kopfplatte für die Verdübelung mit der Rückwand des
Hydraulikraumes, einschließlich Montage
- Statischer Nachweis nach DIN
Der Bieter hat die Einbringsituation
eigenverantwortlich zu prüfen. Gegebenfalls sind die
Gleitprofile zu teilen und auf der Baustelle zu
verbinden. Hierfür wird kein Mehrpreis vergütet.

Verwendetes Profil:
 .......................................

Schubrahmen in verstärkter Ausführung mit
aufgeschweißten Reißzähnen, aus Profilstahl mit
keilförmigen Mitnahmeprofilen, seitlichen
Verbindungsprofilen, Längsführungen, Niederhaltebügel
und Befestigungslaschen. Die Breite der Schubrahmen ist
gemäß beiliegendem Aufstellungsplan den örtlichen
Verhältnissen entsprechend auszuführen. Einschließlich
Niederhaltern.

Höhe der Mitnehmerflügel ...................... mm

Länge: ...................... mm

Breite:  ...................... mm

Meßprinzip für die Ansteuerung (Lichtschranke etc.)
..............................

Die Massen für den Schubrahmen sind gemäß beiliegendem
Aufstellungsplan zu ermitteln.

Einschließlich Rückhaltekeile in verstärkter Ausführung
mit aufgeschweißten Reißzähnen. Zwischen den
Querprofilen der Schubstangen, nach der Einbringung des
Aufbetons fix am Boden verdübelt. Die Massen sind gemäß
beiliegendem Aufstellungsplan zu ermitteln. Pauschal,
einschließlich sämtlichem Befestigungsmaterial.

Anzahl der Rückhaltekeile pro Schubstange
....................  Stück

Höhe der Rückhaltekeile: ........................ mm
Menge: 3,000 Stk

### Titel 04 Beschickung

*Hinweis*
Die Beschickung erfolgt mittels hydraulischem
Schubsender, der direkt mittels Aufschubkonus in die
Brennkammer einschiebt. Das Niveau des Silobodens liegt
auf dem Niveau des Kesselhauses. Der Einschubkonus ist
darauf abzustimmen.

Alternativ kann die Beschickung mit einem
Hydraulikstoker/Hydraulikschieber und einem
Kratzkettenförderer ausgeführt werden.

Es ist zu gewährleisten, das grobe Hackschnitzel G 100
unproblematisch dem Kessel zugeführt werden.

Schneckensysteme sind nicht zugelassen.

**04.1 Querförderung Hackschnitzel**
Der Bieter kann dem Auftraggeber Variante 1 oder
Varinate 2 anbieten.

Variante 1 Hydraulische Querförderung mit Aufschubkonus
Variante 2 Kratzkettenförderer mit Hydraulikschieber
und Hydraulikstoker

Variante 1 bestehend aus:
- Hydraulikverrrohrung
Hydraulikzylinder, Durchmesser ca. 140 mm, Hub: 700 mm,

- Schubsender
bestehend aus vorgefertigter Querförderrinne mit
innenliegender Keilfördereinrichtung in schwerer
Stahlausführung, seitlichen Verbindungsprofilen,
Längsführungen, Blechstärke 8 mm, lackiert. Breite min.
600 mm. Die Länge (ca. 9 m) ist selbstständig aus dem
Aufstellungsplan zu ermitteln.
Die Mitnehmer sind konstruktiv so ausgeführt, daß der
betreffende langfaserige Brennstoff (Spezifikation s.
Anlagenbeschreibung) problemlos transportiert werden
kann.
- Zweifacher Schneidevorrichtung mit Wendemessern
(Stempel und Gegenmesser) vor dem Aufschubkonus. Am
Ende jedes Hubes bildet die Fördereinrichtung einen
dichten Abschluß.
- Revisionsöffnung zwischen Wanddurchtritt und Übergang
in den Aufschubkonus
- Amtliches Prüfzeugnis für die konstruktive Lösung der
F 90 Wanddurchführung durch die Brandwand zwischen
Hydraulikraum (Brennstoffsilo) und Aufstellungsraum
(Heizraum).
- komplette Sensorik für Ansteuerung der
Kesselbeschickung
- Niveausonde zur Überwachung des Füllstands im
Querförder-Schubsender
 mit Befestigung 80 cm vor Schneidevorrichtung und 1,4
m über Niveau Siloboden.

Material: ..................................

Breite: .......................... mm

Länge: .......................... mm

Tiefe Querfördertrog: ......................... mm

Einschub: (Breite x Höhe): ......................... x
................... mm

Kolbendurchmesser Hydraulikzylinder:
........................... mm

Hub: ........................... mm

Einschließlich Aufschubkonus komplette Einrichtung zur
- Dosierung des Brennstoffes beim Einschub in die
Feuerung
- Einschub (Breite min. 400 mm, Höhe 170 mm) in den
Feuerraum unter Luftabschluß (Verhinderung von
Falschluftansaugung), zur Brennkammer hin konisch
erweiternd ausgeführt.
- doppelwandiger Aufschubkonus mit Kesselwasser
zwangsdurchströmt, ausgeführt in einem geschlossenen
Blechkanal mit Revisionsöffnung, Blechstärke min. 5 mm,
mehrlagig farbbeschichtet
- Beistellung einer Umwälzpumpe für die wasserseitige
Durchströmung der Kompressionszone.
- Technische Bearbeitung: Lieferung eines Schemas für
die hydraulische Einbindung. Koordination mit dem
Heizungsbauer und dem Bauleiter.

Blechstärke:  ........................ mm

Einschubbreite/Einschubhöhe: ....................mm /
........................ mm

Einschubwinkel:  ............................. °

Wassermenge:  ....................... m³/h

Umwälzpumpe: Fabrikat/Typ:
................................. /
..............................

Beschreibung der Einrichtung: Aufschubkonus, o. ä:

.......................................................
.......................................................
....................................................

.......................................................
.......................................................
....................................................

Beistellung der Ausrüstung für die Rückbrandsicherung
bestehend aus:
- 2 Stück Thermostatventil mit Kapillarfühler,
Sprinkler und Hohlkegeldüse
- 1 Stück Sicherheitsthermostat mit elektromechanischer
Verriegelung durch Magnetventil
mit Breitstrahlwasserdüse.
- 1 Stück Beistellung
Minimaldruckbegrenzungseinrichtung für den Wasserdruck.
Montage bauseits. Einweisung und Koorination mit dem
Sanitär-Installateur.
- Amtliches Prüfzeugnis für die beigestellten
Komponenten für die Rückbrandsicherung.
- Montage-Anleitung, Koordination mit dem Planer bzw.
dem Heizungsbauer

Hydraulikaggregat zum Antrieb der Hydraulikzylinder des
Querförderers und evtl. weiterer hydraulischer
Antriebe. Maximaler Betriebsdruck 250 bar.

Aggregat komplett montiert, geprüft, probegelaufen, in
verzinkter Ölauffangwanne. Jeder Abgang ausgestattet
mit elektrisch betätigtem Dreiwegeventil.

Förderleistung: ................... l/min

Motorleistung:  ..................... kW

Einschließlich der Hydraulikverrohrung zwischen
Aggregat und Hydraulikzylindern mittels
Ermeto-Leitungen, die Entfernung zwischen Aggregat und
Zylindern beträgt ca. 5 m, einschliesslich:
- Kugelhähnen, damit jeder Zylinder separat abgesperrt
und ausgebaut werden kann
- Hydraulikschläuche
- Sämtlichem Befestigungsmaterial
- Technische Bearbeitung, Abstimmung mit dem Bauleiter

Variante 2 bestehend aus:

Kratzkettenförderer:
Der Transport des Brennstoffs vom Schubboden zum
Längsförderer erfolgt über einen Kratzkettenförderer,
der als Untertrum-Mittelkettenförderer, mit
Profilmitnehmern, mit integrierten Bürsten ausgeführt
ist. Die Buchsenförderkette ist mit Schonrollen
bestückt, die über hochverschleißfeste Führungsschienen
geführt werden. Die Kette wird ebenfalls durch schmutzabweisende Profile gezogen, somit wird eine hohe
Standzeit der Buchsenförderkette erwirkt. Der Rücklauf
der Kette erfolgt oberhalb der Transportkette im
staubdichten Kasten. Der Antrieb erfolgt über ein
Stirnradgetriebe mit Kettenvorgelege, oder je nach den
örtlichen Begebenheiten über ein Aufsteckgetriebe,
welches mit Sanftanlauf versehen ist. Die
Antriebsstation ist gleichzeitig Spannstation und am
Ende des Förderers positioniert. Der Unterboden und die
Seitenwände des KKF sind aus Stahlblech, mit einer
Wandstärke von mind. 5 mm ausgeführt. Die Deckelbleche
weisen eine Wandstärke von mind. 2 mm auf und sind
demontierbar ausgeführt. Der Förderer ist über d.
gesamte Länge nach außen hin voll verkleidet und
staubdicht ausgeführt. Trotz der Abdeckungen ist
aufgrund von einfachen Verschraubungen eine Wartung und
Säuberung im Innenraum aller Bereiche möglich. Kurz vor
Ende des Förderers ist als Rückbrandschutzeinrichtung
ein Sprinkler in 2-facher Ausführung vorgesehen. Im
Bereich über der Antriebsstation ist ein
schaltergesicherter Revisionsdeckel vorgesehen.

Hydraulikschieber:
Rückbrandsichere Einrichtung, geprüft und zugelassen,
gemäß TRVB H-118. Zum Einbau zwischen Hydraulikstoker
und der Brennstofftransporteinrichtung aus dem
Lagerraum. Der hydraulisch betätigte und sowohl soft-
als auch hardwaremäßig, mit dem Hydraulikstoker
verriegelte Rückbrandschieber garantiert eine
rückbrandsichere Trennung, zwischen Heiz- und
Lagerraum.

Hydraulikstoker:
Zur Trennung von Materialzuförderung und Feuerraum und
zum taktweisen Einschub des Brennstoffs in den
Heizkessel. Bestehend aus: Hydraulikstoker in Ganzstahl
ausführung, samt Einschubstempel, im Schieberkasten
geführt. Inklusive Hydraulikzylinder in schwerer
Ausführung, samt den nötigen Steuer und
Regelungskomponenten.

Einschließlich Hydraulikaggregat und der
Hydraulikverrohrung zwischen Aggregat und
Hydraulikzylindern der davor genannten Fördertechnik.

Technische Daten Kratzkettenförderer:
Lichte Weite Förderwanne: ca. 450 mm
................................................. mm
Achsabstand KKF: ca. 12 m
......................................................
............. m
Antriebsleistung: ca. 4,0
kW....................................................
................ kW
Maximale Förderneigung: 60
°.....................................................
............ °
Menge: 1,000 Stk

### Titel 05 Kessel- und Feuerungseinheit

**05.1 Feuerungsblock**
Austrocknung des Brennstoffes durch Gegenstromführung
der Heißgase. Lange ausschamottierte
Nachverbrennungszone für vollständige, komplette
Oxidierung aller brennbaren Gase. Große
Revisionsöffnungen an sämtlichen wichtigen Stellen.
Aufteilung in Primär- und Sekundärluftkammer,
Luftkanalsystem in doppelwandiger Stahlkonstruktion und
Einblasdüsen. Hochwertiger Wandaufbau mit
Schamottgestein, hochtemperaturbeständige Isolation,
Stahlkonstruktion.
Einschliesslich
- Primär- und Sekundärluftkanäle
- Schamottausmauerung mit Gewölbe
- Stahlträgerkonstruktion
- Steinwolle-Isolierung
- Stahlblechverkleidung (hinterlüftet)
- Revisionstüren mit Sicherheitsendschalter
- Automatische Zündung mittels Zündgebläse

Materialstärke Schamott
.................................. mm

Wärmedämmung außen (Materialqualität)
.........................................

Wärmeleitgruppe WLG ................................

Materialstärke
seitlich: ................................... mm
unten: ................................... mm
oben: ................................... mm
Hauptabmessungen
Länge: ................................... mm
Breite: ................................... mm
Höhe: ................................... mm

Sämtliche Verbrennungsluftgebläse saugen über die
Kessel-Hinterlüftung an. Somit wird die
Verbrennungsluft vorgewärmt und die Abstrahlverluste
verringert.
Menge: 1,000 Stk

**05.2 Vorschubrost**
Der mechanische oder hydraulische Vorschubrost
ermöglicht einen optimalen Ausbrand und
Verbrennungsablauf, speziell bei nassem Material
(Wassergehalt über 40 %) sowie bei verschmutztem
Brennstoff (z.B. Rinde).
Die Primär-Verbrennungsluft wird dabei den einzelnen
Abbrandzonen dosiert zugeführt. Die
Sekundär-Verbrennungsluft wird durch die Ausmauerung
direkt in die Flammen eingeblasen. Durch die Bewegung
der Rostfläche wird eine Schlackenbildung verhindert.
Der gesamte Rostrahmen und die stehenden Roststäbe
werden von Luft oder Heizungswasser durchströmt und
gekühlt. Um eine gleichmäßige und ruhige Verbrennung
und Schlackebildung zu vermeiden, wird über eine
Hydraulikantrieb mit Frequenzumformder oder einen
Antriebsmotor der Rost kontinuierlich in Abhängigkeit
von der Last bewegt. Die Rostrahmenkühlung erhöht die
Lebensdauer, vermindert die Schlackebildung und die
Wärmedehnungsspannungen im Rost.

Anzahl Roststufen: ................................
Stück

Rostfläche ..................................... m²

Bauart Rost (Planrost/Treppenrost):
..........................................

Materialqualität Rost (Chrom-, Siliziumanteil):
..........................................

Bauart Rostantrieb:
.........................................

Leistungsaufnahme: ..................................
kW
Menge: 1,000 Stk

**05.3 Glutstocküberwachung**
Überwachung des Glutstockes im Feuerraum
Menge: 1,000 Stk

**05.4 Primärluftgebläse**
einseitig saugend, Gehäuse - geschweißte,
profilverstärkte Stahlblechkonstruktion. Laufrad aus
Stahl gefertigt, geschlossene Bauform, statisch und
dynamisch gewuchtet. Direkt am Wellenstummel des
Antriebsmotors montiert. Zur Regulierung der Luftmenge
ist saugseitig eine Stauscheibe vorhanden. Ansteuerung
mittels Frequenzumformer im Schaltschrank.
Einschliesslich zusätzlicher Motorklappe mit stetigem
Stellantrieb zur Dosierung der Luftmenge in der
Schwachlast. Technische Daten:

Volumenstrom: ............................. m³/h

Pressung: ................................ Pa

Schalldruckpegel in 1 m Entfernung:
............................ dB(A)

Einschließlich weiteres Sekundärgebläse gemäß
vorheriger Leistungsbeschreibung "Primärluftgebläse".
Technische Daten:

Volumenstrom: ............................. m³/h

Pressung: ................................ Pa

Schalldruckpegel in 1 m Entfernung:
............................ dB(A)
Menge: 1,000 Stk

**05.5 Dreizug-Rauchrohrkessel**
Dreizug-Flamm-Rauchrohrkessel als Warmwasserkessel mit
550 kW Nennwärmeleistung bei 40 % Wassergehalt, als
spannungsfreie vollkommen elektrisch geschweisste
Konstruktion. Die Rauchrohre sind in die ebenen Böden
eingewalzt und dichtgeschweisst. Mit großen
wärmeisolierten Revisionsöffnungen zur inneren
wasserseitigen Revision. Wärmedämmung mit Mineralwolle.
Für geschlossene Heizungsanlagen, nach DIN 4751, für
gleitende Kesselwassertemperatur zwischen 70 und 95 °C.
Maximal zulässiger Betriebsüberdruck 6,0 bar.
Einschliesslich Kesselwassertemperaturfühler und 2
Stück Sicherheitstemperaturbegrenzer.

Rauchrohrzüge

Anzahl .............................. Stück

Lichte Weite ................................. mm

Materialqualität
........................................

Materialstärke ........................................

Rauchgasgeschwindigkeit in den Zügen bei Vollast:
.................................. m/s

Anordnung (stehend / liegend)
........................................

Maße der Reinigungstür (B x H):
........................... mm/mm

Wärmedämmung Kesseltüre:
Materialqualität
........................................

Wärmeleitgruppe WLG ...............................

Materialstärke .................................. mm

Wärmedämmung außen
Materialqualität
........................................

Wärmeleitgruppe WLG ...............................

Materialstärke ................................. mm

Max. Betriebstemperatur
.................................. °C

Max. Betriebsdruck .................................
bar

Prüfdruck: ................................. bar

Wasserinhalt ............................... Liter

Rücklauftemperatur min.
.................................. °C

Vor- und Rücklaufstutzen: DN ............... / PN
...............

Wasserseitiger Widerstand bei 47 m³/h Durchfluß:
.......................... mm WS

Gesamtabmessungen Kessel und Feuerung:
Länge: ................................. mm

Breite: ................................. mm

Höhe: ................................. mm

Gesamtgewicht (Betriebsgewicht gefüllt)
................................... kg

Garantiewerte
Sämtliche Garantiewerte beziehen sich auf die, in der
Anlagenbeschreibung beschriebenen
-Brennstoffspezifikationen "Mittelwert".
Die Abgastemperatur darf bei einer Grundverschmutzung
über 4 Wochen 200 °C bei Volllast nicht übersteigen.
Die Wärmeleistung darf hierbei, bei dem in der
Anlagenbeschreibung beschriebenen Brennstoff
"Mittelwert" die garantierte Nennleistung nicht
unterschreiten.
Die Oberflächentemperatur der Gesamtanlage (Feuerung
und Kessel) darf maximal 15 Kelvin über der
Raumtemperatur (25 °C) liegen.

Wärmeleistung
Vollast: min ........................... kW

Mindestlast: max .......................... kW

Gluterhalt: max .......................... kW

Zeitdauer von Gluterhalt bis Vollast: max.
................min.

Abgastemp. bei der o. g. Vollast (Züge gereinigt): max.
................. °C

Oberflächentemperatur der Gesamtanlage bei 25° C
Raumtemperatur: .................. °C

Falls die geforderte Wärmeleistung im gereinigten
Zustand, bei dem beschriebenen
Standard-Brennstoffspezifikationen nicht erreicht wird,
wird der Netto-Schlußrechnungsbetrag linear gekürzt.
Bei Minderleistungen von mehr als 15 % kann der
Auftraggeber die Rücknahme der Anlage verlangen.

Folgende Emissionswerte sind bezogen auf 13 %
Restsauerstoff einzuhalten:

CO 400 mg/Nm³

Staub nach E-Filter: 20 mg/Nm³

Dem Angebot sind Messprotokolle vergleichbarer Anlagen
beizulegen.
Falls die zur Zeit gültigen gesetzlichen Grenzwerte
nicht dauerhaft bei allen Betriebszuständen eingehalten
werden, kann der Auftraggeber die Rücknahme der Anlage
verlangen.
Falls die Grenzwerte bei den wiederkehrenden
Emissionsmessungen durch ein amtlich anerkanntes
Meßinstitut nicht eingehalten werden, gehen sämtliche
Folgekosten zu Lasten des Auftragnehmers.

Reinigungsintervall
für die Rauchgaszüge, 50 Kelvin Anstieg der
Rauchgastemperatur, bei Vollast, ohne automatische
Kesselabreinigung

höchstens alle ...................... Tage

Stromverbrauch
Maximaler Stromverbrauch der Gesamtanlage,
einschließlich Fördereinrichtungen bei Vollast, ohne
automatische Kesselabreinigung

Gluterhalt ...........................
kWh/Betriebsstunde

Mindestlast: ...........................
kWh/Betriebsstunde

Vollast: ........................... kWh/Betriebsstunde

Fabrikat./Typ Kessel: ............................ /
...........................
Menge: 1,000 Stk

**05.6 Abgasrezirkuation**
Abgasrezirkulation für Holzkessel 550 kW

Zur Reduzierung der NOx-Emissionen, zum Schutz der
Schamottierung bei hochwertigen, trockenen
Brennstoffen, sowie zur Verbrennungs- und
Leistungsoptimierung. Durch ein mittels
Frequenzumrichter, drehzahlgeregeltes AGR-Gebläse, wird
ein Teil des Abgases abgesaugt und über
stellmotorbetätigte Progressiv- Drehschieber nochmals
der Verbrennung, in Form von geregelter und über die
Regelung einzeln verstellbarer AGR- Primär- u.
AGR-Sekundärluft zugeführt. Die Regelung erfolgt
automatisch in Abhängigkeit von Feuerraumtemperatur,
Abgastemperatur, Primär- und Sekundärluft.

Bestehend aus:
AGR-Gebläse, Abgasrohre und sämtlichen
Zusatzausrüstungen für d. Schaltschrank.
Menge: 1,000 Stk

**05.7 Multizyklon**
Mulitzyklonabscheider/Fliehkraftabscheider zur
Reinigung der Rauchgase von Flugasche. Der Abscheider
ist kompakt an den Kessel angebaut. inklusive allen
notwebdugeb Bauteilen zum Betrieb, Abreinigung und
Wartung fertig verrohrt und verkabelt.
Menge: 1,000 Stk

**05.8 Saugzuggebläse**
Gehäuse:
Aus geschweißtem Stahl, grundiert mit Aluminiumfarbe,
korrosionsgeschützt, mit Übergangsformstück zur
Angleichung des Ventilator-Druckstutzens an den
Rauchfangquerschnitt, mit Flansch an Saug- und
Druckstutzen einschließlich Gegenflansch.
Einschließlich Konsole bzw. auf Wartungs- und Messbühne
Aufstiegsleiter komplett montiert. Einschließlich
Kompensator auf der Saug- und Druckstutzen.

Gebläserad:
Aus geschweißtem Stahl mit offener, strahlenförmig
angeordneter Beschaufelung, statisch und dynamisch
gewuchtet.

Motor:
mit verlängerter Welle, Wärmeabweiser aus Silium, mit
silikongeschmierten Kugellagern der Klasse C 3,
Tropfpunkt des Schmiermittels + 220° C, Motor auf
abnehmbarer Stahlträgerplatte mit Abstandsbolzen und
wärmeabweisender Dichtung.

Technische Daten:

Fabr./Typ:  ........................... /
..........................

Antriebsart:  ....................................

Motorleistung:  ............................. kW

Nenndrehzahl:  .......................... 1/min

Pressung:  .............................. Pa

Schalldruckpegel in 1 m Entfernung:
......................... dB(A)

einschließlich Normflansch-Übergang auf bauseitiges
Rauchrohr mit Kompensator zur Dämpfung von Schwingungen
und Körperschallübertragung. Einschließlich
Revisionsöffnung am Gehäuse zur Reinigung des
Laufrades.

Die Drehzahl des Rauchgasventilators wird in
Abhängigkeit des Feuerrraumunterdruckes durch
Frequenzumformer stufenlos geregelt. Die Lagerung des
Ventilators ist schwingungsgedämpft.

Es ist eine freistehenden Stahlschornsteinanlage mit
einem Edelstahlinnenzug mit Innendurchmesser ca. 300 mm
vorgesehen. Die Schornsteinhöhe beträgt ca. 16 m über
Grund. Der Rauchgasventilator und die Abgasrohre sind
entsprechend auszulegen. Bei der Auslegung des
Rauchgsventilators ist zu beachten dass nach der
Rauchgaskondensation die Abgase abgekühlt und schwer
sind. Es sollte eine Strömungsgeschwindigkeit von ca.
7m/s geplannte werden.

Bei der Auslegeung vom Saugzuggebläse ist der
Abgasgegendruck der Rauchgaskondensation zu
berücksichtigen. Die Abgasanlage wird mit Überdruck
betrieben. Das Saugzuggebläse wird zwischen der
Rauchgaskondensation und Elektrofilter eingebaut.

Empohlener Schornsteinquerschnitt Innendurchmesser:
.................................. mm
Endgültige Schornsteinauslegung durch Schornsteinbauer.
Menge: 1,000 Stk

### Titel 06 Entaschung

*Hinweis*
Dieser Titel umfasst die automatische Entaschung des
Rostes, des Bereiches unter dem Rost und des
Elektrofilters. Für die Entaschung des Rostes wird ein
Container direkt neben der Feuerung/Kessel aufgestellt.
Der Container ist staub- und unterdruckdicht
ausgeführt, damit während der Entaschung der Unterdruck
im Brennraum nicht beeinflusst wird.

Die Entaschung des E-Filters erfolgt über eine
Aschenschnecke in einen ca. 240 Liter großen Container.

**06.1 Unterrostentaschung**
Entaschung des Primärluftbereiches durch eine
Aschen-Schubstange. Materialstärke mindestens 5 mm. Die
Bewgung der Asche-Schubstange kann mechanisch über
einen Antriebsmotor oder über einen separaten
Hydraulikantrieb mit Endlagenabschaltung erfolgen. Eine
Unter-Rostentaschung mittels Schnecken ist nicht
zulässig.
Einschliesslich Einbindung in die Steuerung, die
Ansteuerung wird auf die Anzahl der Rostbewegungen
abgestimmt.

Wie wird der Luftabschluss gewährleistet?

......................................................
......................................................
......................................................

......................................................
......................................................
......................................................

Materialqualität Aschen-Schubstange:
.................................

Materialstärke: ................................

Antrieb: (Hydr./elektomotorisch)
................................

Leistungsaufnahme: ................................

Ansteuerung (Füllstandsregelung etc.)
................................
Menge: 1,000 Psch

**06.2 Entaschungsschnecke Retorte**
Zum Einbau in die Feuerretorte zur automatischen
Entaschung des Heizkessels in einen seitl. stehenden
Aschebehälter.
Bestehend aus: feuerfester Entaschungsschnecke,
Schneckenkanal, Antrieb, Übergabeschacht
und Anschlussflansch für den Aschebehälter.
Menge: 1,000 psch

**06.3 Aschebehälter ca. 500 l inkl. Deckel**
Robuste Stahlkonstruktion mit glatten Innenwänden. Die
Bodenklappe schließt selbstständig beim Aufsetzen des
Behälters auf dem Boden.
inkl. vier Lenkrollen, luftdichter Deckel mit
Kompensator zum Anschluss der Ascheschnecke.

Inhalt:
'..............................................' Liter
Höhe: '..............................................'
mm
Tiefe: '..............................................'
mm
Breite:
'..............................................' mm
Menge: 2,000 Stk

**06.4 Automatische Abreinigung Wärmetauscherrohre**
Automatische Wärmetauscherabreinigung durch
hochhitzebeständige Turbolatoren bzw. Wirbulatoren
eingebaut in den Rohrwärmetauscher angebtrieben durch
einen Getriebemotor.

oder

pneumatisch Abreinigung mit Druckluftstößen. In der
Wendekammer der Kesselanlage
sind Membranventile integriert, welche durch eine
eigene Steuerung einzeln
aktiviert werden, wodurch die Wärmetauscherrohre
durchblasen und gereinigt
werden, inkl. Kompressor und Luftschläuche für den
Anschluss.

Die Abreinigungsintervalle können individuell,
anlagenspezifisch, brennstoffabhängig der
Kesselbelastung angepaßt und eingestellt werden.
Menge: 1,000 Stk

**06.5 Aschebehälter Wärmetauscherasche**
Aschebehälter zum Anbau an die
Wärmetauscher-Entaschungsschnecke mit luftdichtem Deckel.
Menge: 2,000 Stk

**06.6 Ascheförderschnecke Filterasche**
zum Transport der Asche aus dem Eletrofilter.
Förderschnecke im Schneckenkanal mit beidseitiger
Lagerung,
bestehend aus:
- Stahlkanal, Blechstärke ca. 4 mm, mit Niederhalter
und Deckel, staubdicht lackiert
- Getriebemotor mit Zahnradgetriebe (3 x 400 V),
manuell reversierbar.
- Sämtliche Lager mit Schmiernippelverlängerung (Länge
1 m)
- Sensorik für Ansteuerung Querfördertrog

Länge: ................................ mm
Schneckendurchmesser  (min.  150 mm)
................................ mm
Kanalabmessungen (Breite/Tiefe)
.......................... mm/mm
Leistungsaufnahme ............................... kW
Menge: 1,000 Stk

**06.7 Aschebehälter Filterasche 240 l inkl. Deckel**
Robuste Stahlkonstruktion mit glatten Innenwänden.
Ausführung als 240 l Tonne inklusive Anschluss und
Klemmdeckel

Höhe: '..............................................'
mm
Tiefe: '..............................................'
mm
Breite:
'..............................................' mm
Menge: 2,000 Stk

**06.8 Reinigungszübehör Kesselanlage**
für die Reinigung des Rauchrohrkessels und die Entnahme
von Schlacke im Feuerruam, bestehend aus:
- 3 Stück Siederohrbürsten
- 1 Stück Stange mit Aufnahme für Siederohrbürsten
- 1 Stück Stange kurz mit Schaber
- 1 Stück Stange lang mit Schaber

Beschreibung:

......................................................
......................................................
......................................................

......................................................
......................................................
......................................................

......................................................
......................................................
......................................................
Menge: 1,000 Psch

**06.9 Pneumatische Reinigungsbürste**
*** Bedarfsposition ohne GB
pneumatisch angetriebenen Schlagwerk zur Reinigung der
Rauchgasrohr ohne Beschädigung des Rohrs (keine
rotierendes System). Die Putzmaus bzw. Reinigungsgerät
wird in Rohr eingeführt ein fährt automatisch durch das
Rohr hin und zurück. Über Sicherheitseinrichtung
schaltet sich die Putzmaus selbsständig bei
Rohraustritt ab. Geeignet für die Reinigung der
Rauchgaszüge des vor beschriebenen Kessel. Im
Lieferumfang enthalten:
"Putzmaus" penumatische getriebenes Schlagwerk
- Druckluftöl
- 8 m Druckluftschlauch mit Druckluftkupplung
- 400 °C Hochtemperatur-Schlach,
- Sicherheitseinrichtung
- Montagerwerkzeuge
- 10 St. Edestahl-Reingiungsbürgsten
- Wartungseinheit
- Druckluftminderer mit Manometer
- Halterung
- Metallkoffer zur Lagerung und Transport der
aufgeführten Teile.

Einschließlich Einweisung und Schulung in die
Kesselreinigung.

Luftbedarf:  ................................. l/min

Fabr / Typ:  .............................. /
..............................
Menge: 1,000 Psch

### Titel 07 Elektrofilter

*Hinweis*
Dieser Titel umfasst die automatische Entstaubung der
Abgase aus der Holzfeuerung. Der Elektrofilter ist
direkt zur Abgasentstaubung ohne Multizyklon an die
Holzfeuerung angeschlossen. Der Emissionsgrenzwert von
max. 20 mg/Nm³ bezogen 13 % O2. Der Filterstaub wird
über eine Ascheschnecke einem Container/Tonne 240 l
zugeführt.
Leistungsreserve
Die Anlage ist mit einer Leistungsreserve von
mindestens 15 % der Nennleistung auszulegen, um
Grenzlastfälle durch unterschiedliche
Brennstoffeigenschaften oder kurzfristige
Spitzenlastfälle abzufangen.

Aufstellung ist dem beiligendem Aufsellungsentwurf zu
entnehmen.

**07.1 Elektrofilter**
Elektro- Feinstaubfilter für automatisch beschickte
Biomasse- Feuerungsanlagen.

bestehehnd aus
- isoliertem, doppelwandigem und vollbadgebeiztem
Gehäuse
- Rauchgasberührte Teile gemäß DIN EN 1856-1:2009-09

für die Aufstellung im Heizraum komplett mit
höhenverstellbaren Aufstellbeinen.
Abscheidung über elektrostatische Feinstaubaufladung
mittels Hochspannungselektrode (HV).
Geregelte automatische, mechanische Filter- und
Elektrodenreininung.
Mit integriertem Bypass für Rauchgase.
inkl. rollbarem Aschebehälter

Max. Betriebsvolumenstrom:
'..............................................' m³/h
Max. rauchgasseitiger Strömungswiderstand:
'..............................................' Pa
Max. Temperatur:
'..............................................' °C
Max. Leistungsaufnahme:
'..............................................' Watt
Max. Elektrodenspannung:
'..............................................' V
Kaminanschluss:
'..............................................' mm
Volumen Aschebehälter:
'..............................................' l
Lärm Abreinigung:
'..............................................' dB(A)
Abscheidegrad:
'..............................................' %

Abmessungen:
LxBxH: '..............................................'
mm
Menge: 1,000 Stk

**07.2 Jahres-Pauschale Wartung Elektrofilter**
*** Grundposition ZZ 001.0
*** Bedarfsposition ohne GB
Jahres-Wartung des Elektrofilters, Reinigung des
Filters bauseits. Die Wartungsarbeiten sind mindestens
gemäß den Anforderungen der Arbeitskarte 2 auszuführen.
Einschliesslich sämtlichen Nebenkosten wie An- und
Abfahrt etc. Ersatz- und Verschleissteile werden
separat vergütet. Einschliesslich Einsatzbericht mit
Dokument des Leistungsumfanges und des festgestellten
Anlagenzustandes. Einschliesslich Koordination mit dem
Betreiber.
Menge: 1,000 Psch

**07.3 Jahres-Pauschale Wartung/Reinigung Elektrofilter**
*** Wahlposition ZZ 001.1
*** Bedarfsposition ohne GB
Jahres-Wartung des Elektrofilters, Reinigung des
Filters. Die Wartungsarbeiten sind mindestens gemäß den
Anforderungen der Arbeitskarte 2 auszuführen.
Einschliesslich sämtlichen Nebenkosten wie An- und
Abfahrt etc. Ersatz- und Verschleissteile werden
separat vergütet. Einschliesslich Einsatzbericht mit
Dokument des Leistungsumfanges und des festgestellten
Anlagenzustandes. Einschliesslich Koordination mit dem
Betreiber.
Menge: 1,000 Psch

### Titel 08 Rauchgaskondensation

*Hinweis*
Anlagenbeschreibung Rauchgaskondensation

1 Brennstoff

Mittelwert, der Wert ist kein garantierter Wert und
kann dementsprechend abweichen.
Heizwert Hu [kWh/Sm³]  700
Wassergehalt [Gew%]  40 %
Stückigkeit [mm]  100 x 50 x 20
Überlängen bis 250 mm [Gew. %] 3 %
Feinanteil unter 5 mm [Gew. %]  5 %
Nadel-, Laubanteil [Gew. %]  5 %
Schüttdicht [kg/Sm³]  250
Rinde [Gew. %]  30 %
Aschegehalt [Gew. %]  3 %
Chlor Gehalt [mg/KgTs]  max. 200

2 Umgebungsbedingungen

Die Anlage wird vollständig innerhalb eines Heizhauses
aufgestellt. Als Oberflächentemperatur für die
einzelnen Aggregate ist eine Maximaltemperatur von 60
°C vorgegeben. Bei höheren Temperaturen ist eine
Wärmeisolierung bzw. ein Berührungsschutz vorzusehen.

3 Auslegungsgrundlagen

Prozessdaten für Auslegung:
- Kesselleistung kW 550
- Brennstoff-Wassergehalt Gew% 40
- Rauchgastemperatur nach Herstellerangaben
Kesselanlage von 140 °C bis 200 °C
- maximale Rauchgastemp. °C 220
- Rest-O2-Gehalt Vol% tr 9
- Rohgasstaubgehalt vor Kondensation (nach E-Filter)
<20
- Reingasstaubgehalt mg/Nm³tr <20
- Netzrücklauftemperatur °C 15
- Systemdruck Wärmetauscher bar 6
- max. zulässiger Betriebsüberdruck bar 10
- max. Durchfluss m³/h 10
- Werte für Staubgehalt bezogen auf 11 % O2 im
trockenen Rauchgas

Materialspezifikation:
Die Materialqualität aller mit Rauchgas und Kondensat
beaufschlagten Komponenten muss mindestens Werkstoff
Nr. 1.4571 haben. Die WT-Rohre sind optional in Duplex
1.4462 anzubieten. Alle Anlagenteile und Schweißnähte
sind gebeizt und passiviert. Durch geeignete Maßnahmen
(Kompensatoren, galvanische Trennung) ist
Kontaktkorrosion mit schwarzem Stahl zu unterbinden, z.
B. bei Anbindung von Rauchrohren oder Heizungsrohren.

Anlagenkonzept:
In die bestehende Rauchgasleitung nach dem
Rauchgasventilator wird ein T-Stück mit 2
Rauchgasklappen eingebaut. Klappe 1 dient als
Anlagenklappe und Klappe 2 dient als Bypassklappe.
Beide Klappen sind mit einem Gestänge verbunden, sodass
ein Antrieb ausreicht zur Schaltung beider Klappen.
Weiter wird dadurch der sichere Rauchgasweg
gewährleistet, weil der Abgasweg immer frei ist. Das
Rauchgas wird nach der Anlagenklappe in den unteren
Bereich der Rauchgaskondensationsanlage geführt. Das
Rauchgas durchströmt den eingebauten
Glattrohr-Wärmetauscher (KONDENSATOR) zweizügig im
Kreuzgegenstrom zum Netzwasser. Dadurch wird ein
ausgezeichneter Wirkungsgrad erreicht. Vor dem
Kondensator ist ein Rauchgas-Quench installiert, über
dem Kondensator die Abreinigungseinrichtung. Nach der
Rauchgaskondensation wird das Rauchgas vor dem Kamin
wieder in die Bypassleitung geführt. Der zusätzliche
Druckverlust der Rauchgaskondensationsanlage wird mit
dem Kesselsaugzugventilator bewerkstelligt. Da die
Anlage im Überdruckbetrieb gefahren wird, ist auf eine
dichte Gehäuseausführung besonderes Augenmerk zu legen.
Eine Entschwadung wird nicht ausgeführt.

Schlammabtrennung bzw. -absetzung. Das Anlagenkonzept
muss ausreichend Absetzraum für den anfallenden Schlamm
berücksichtigen; bei den angegebenen Grenzwerten für
Staub muss der Absetzraum für mindestens 1.000
Kessel-Volllaststunden ausgelegt sein. Bauseitige
Becken sind nicht gewünscht, es sollen möglichst
Edelstahlbecken angeboten werden. Das Reinigungs- bzw.
Quenchwasser darf den Kondensator und die Düsen nicht
durch mitgerissene Schlammfrachten verschmutzen. Im
Angebot sind Prinzip und Aufbau der Anlage kurz zu
beschreiben sowie Anforderungen an die Heizungstechnik
beizuschließen. Im beigestellten Aufstellungsplan ist
die Anlagenanordnung zumindest in groben Umrissen zu
skizzieren. Der Platzbedarf ist ein entscheidendes
Kriterium für die Angebotsbeurteilung.

Allgemeine Qualitätskriterien:
- Die Wärmetauscherfläche muss mindestens 70 m²/MW
Kesselleistung betragen.
- Die Grädigkeit des Wärmetauschers darf im
Nennlastfall (w40, 40 °C) maximal 5 K betragen (delta
zwischen Rauchgastemperatur nach dem Wärmetauscher und
wasserseitiger Rücklauftemperatur). Dies ist ein
Garantiewert und wird im Betrieb überprüft.
- In Strömungsrichtung sind keine Spalten zwischen
mehreren Wärmetauscher-Elementen oder zum Gehäuse hin
zulässig, welche größer sind als die Rohrabstände der
Wärmetauscherbündel.

**08.1 Technische Bearbeitung**
Technische Bearbeitung

- Der Auftragnehmer liefert spätestens drei Wochen nach
Auftragsvergabe zur Genehmigung durch den Auftraggeber
Ausführungspläne im Maßstab 1:50 mit allen
erforderlichen Ansichten und Schnitten.

- Mit dem Angebot ist eine erste Entwurfszeichnung mit
Hauptabmessungen abzugeben.

- Dem AG ist spätestens mit Anlieferung auf die
Baustelle eine vorläufige Dokumentation zu übergeben.
Die Dokumentation enthält auch ein Schema und
Schnittdarstellungen der Kondensationsanlage.

- Betriebs- und Wartungsanleitung, mit der
Enddokumentation ist auch ein Wartungshandbuch zu
übergeben, aus dem alle erforderlichen Arbeitsschritte
und Intervalle hervorgehen, die notwendig sind, um die
geforderte Haltbarkeitsdauer der Anlage zu erreichen.
Außerdem muss die Anzahl, Lage und Art der zu wartenden
Teile angegeben sein.
Menge: 1,000 psch

**08.2 Rauchgaskondensation**
Rauchgaskondensation

Der Liefer- und Leistungsumfang des Auftragnehmers (AN)
umfasst die Auslegung, Konstruktion, Fertigung und
Lieferung der Rauchgaskondensationsanlage komplett mit
allen erforderlichen Einrichtungen. Die folgende
Beschreibung entbindet den Lieferanten keinesfalls von
seiner Verantwortung für eine funktionstüchtige und
vollständige Ausführung des Gewerkes.

Eintrittsstutzen und Bypassklappen:
 Einbau von einem T-Stück und 2 Stück Rauchgasklappen
NW 300 bis - 400 mm für Regelbetrieb
und Notbetrieb in die bestehende Rauchgasleitung aus
Stahl mit einem Querschnitt von ca. 350 mm. Im Falle
von Störungen im Bereich der Rauchgaskondensation muss
das Rauchgas über einen Bypass in den Kamin abgeleitet
werden (Dichtheit der Absperrklappen: > 99,7%,
Bypassklappe stromlos offen). Stilllegung: für den Fall
der Stilllegung ist ein dicht schließendes Schottblech
vorzusehen, das Schottblech muss aus Gründen der Ein-
und Ausbaubarkeit mit einem kurzen Kompensatorstück
verbunden sein. Alternativ kann auch eine Absperrklappe
vorgesehen werden.

Abgasquench zur Abgaskonditionierung:
Installiert vor dem Kondensator, weg-/zuschaltbar je
nach Bedarf für den Einsatz von trockenen Brennstoffen.
Es muss eine automatische Frischwasserzufuhr zur
Gewährleistung von ausreichend Zirkulations- und
Spülwasser vorgesehen werden.

Rauchgaskondensator
zur latenten Wärmenutzung ausgerüstet mit fluchtend
angeordneten Edelstahlrohren und Abreinigungsanlage für
die Rauchgasseite.

Abgaskanal NW 300 bis 400 mm
zum Kamin aus Edelstahl (mind. 2mm Wandstärke) mit
Reinigungsöffnungen und Kompensator ausgestattet, inkl.
Anschluss an die bestehende Kaminöffnung, inkl.
Messstelle
- 1 x 2 1/2"
- 2 x 1/2"

Prozessbecken aus Edelstahl

Kondensataufbereitung / Neutralisation
Eine automatische Kondensat-Neutralisation mit
pH-Messung und NaOH-Dosierung. Inkl.
Edelstahlauffangwanne für zwei Stück 25 kg NaOH
Kanister.

Abreinigungsanlage
für sämtliche Wärmetauscher und alle gefährdeten
Anlagenteile inkl. wasserseitige Anlagenverrohrung,
Pumpstation, Armaturen, etc..

Kondensatmengenmessung
mittels verschmutzungsunempfindlicher Messeinrichtung
und Aufzeichnung von aktuellem Durchfluss und
summierter Menge.

Einstiegsöffnungen /Reinigungsöffnungen
Alle mit Rauchgas beaufschlagten Anlagenteile müssen an
allen Stellen zu Reinigungszwecken
durch ausreichende Reinigungsöffnungen zugänglich und
mit herkömmlichem Werkzeug zu reinigen sein. Eine
einmal jährliche Generalreinigung der Anlage muss
ausreichend sein "Holzkesselanlage ca. 1.500
Betriebstunden im Jahr".

Technische Daten Rauchgaskondensation vom AN
auszufüllen

min./max. zulässige Rauchgastemperatur
......................................... °C
Garantierter Reingasstaubgehalt (11%O2 tr)
......................................... mg/Nm³tr
Nenn-Rauchgasmenge Eintritt Kondensationsanlage
......................................... Bm3/h feu
Nenn-Rauchgasmenge Austritt Kondensationsanlage
......................................... Bm³/h feu
Rauchgasseitiger Druckverlust über die
Kondensationsanlage
......................................... mbar

Kondensator

WT-Fläche Kondensator
......................................... m²
Wärmeleistung Kondensator bei Auslegungsbedingungen
(W40, RL15°C, 11%O2)
......................................... kW
Vorlauftemperatur Kondensator
......................................... °C
anfallende Kondensatmenge am Kondensator
......................................... kg/h
Rg-Temperatur am Eintritt Kondensator (nach Quench)
.........................................
Rg-Temperatur nach Kondensator
......................................... °C
garantierter Wärmerückgewinn (bez. auf die vom Kessel
produzierte Wärmemenge)
......................................... %

Hersteller, Typ:
........................................
Menge: 1,000 Stk

**08.3 Druckluftkompressor mit Schalldämmung**
Druckluftkompressor mit Schalldämmung

Hubvolumen  l/min .......................
Volumenstrom l/min .......................
max. Druck  bar  ........................
Motor 230 V  kW ..........................
Druckluftbehälter Liter ........................

Schallgedämmter Druckluftkompressor auf Druckbehälter
aufgebaut. Ganze Eincheit auf 3 Schwingungsdämpfer, zur
Boden oder Wandmontage. Mit Kondensatentwässerung in
Behälter.

Inklusive Pneumatik Leitungsmaterial zwieschen
Kondensation und Kompressor.
Der Kompressor ist vom Hersteller auszulegen.
Menge: 1,000 Stk

**08.4 Schaltanlage/SPS, elektrische und leittechnische Ausrüstung**
Elektrische und Leittechnische Ausrüstung

Im Liefer- und Leistungsumfanges des Auftragnehmers
(AN) befinden sich sämtliche elektrotechnischen-, mess-
und steuerungstechnischen Komponenten, welche für einen
störungsfreien und sicheren Betrieb notwendig sind und
welche eine prozesstechnisch einwandfreie Funktion der
angebotenen Anlagenteile gewährleisten. Dazu gehören
die folgenden elektrotechnischen-, mess- und
steuerungstechnischen Komponenten

Hauptkomponenten mit den aufgelisteten
Mindestanforderungen:
- SPS Steuerung für vollautomatischen Betrieb
- Schaltanlage zur Spannungsversorgung und Ansteuerung
der elektrischen Komponenten. Die Steuerung der
Nebenantriebe ist in den Steuerschränken integriert.
- Elektrotechnisches Equipment: Motoren,
Frequenzumrichter, Trafos, Begleitheizungen (falls
erforderlich), etc.
- Mess- und steuerungstechnische Komponenten und
Sensoren
Menge: 1,000 Stk

**08.5 Visualisierung/Regelung**
Visualisierung/Regelung

Die Regelung der Rauchgaskondensationsanlage ist im
Lieferumfang des AN und sorgt für einen optimalen
Betrieb über den gesamten Lastbereich der Anlage. Sie
verhindert die Verschmutzung der Wärmetauscher sowie
anderer gefährdeter Anlagenteile.

Die Bedien- und Überwachungseinheiten an den
Schaltschränken sind übersichtlich zu gestalten. Alle
prozessrelevanten Betriebswerte und Störmeldungen sind
über eine Visualisierung anzuzeigen.

Die zur Überwachung eines optimalen Anlagenbetriebes
erforderlichen Betriebsparameter wie

- Rauchgastemperaturen
- Vor- und Rücklauftemperaturen
- pH Werte
- anfallende Kondensatmenge

sind für den Signalaustausch mit einer übergeordneten
Visualisierung bereitzustellen.
Menge: 1,000 Stk

**08.6 Verkabelung/Kabelzugliste**
Verkabelung/Kabelzugliste

Für den bauseits ausgeführten Kabelzug wird eine
Kabelzugliste dem Gewerk Elektrotechnik zur Verfügung
gestellt. Die Verkabelung/Ankelmmarbeiten vom AN werden
an den Verbraucherstellen und am Schaltschrank
durchgefürt
Menge: 1,000 psch

**08.7 Montage Rauchgaskondensation**
Montage Rauchgaskondensation

Die Montageplanung und Durchführung ist mit dem
Arbeitgeber abzusprechen.

Geräte, Gerüste und Montagehilfsstoffe
Alle für den Transport, das Abladen und die Montage
benötigten Geräte und Hilfsmittel sind vom AN zu
stellen. Erforderlichen Montageöffnungen sind
rechtzeitig mit dem AG abzustimmen. Sämtliche Gerüste
zur Erstellung der Lieferungen und Leistungen trägt der
AN.

Bei Mitbenutzung von fremden Gerüsten ist vorher eine
schriftliche Genehmigung des Auftraggebers einzuholen.
In Absprache können Gerüste anderer Projektbeteiligten
nach deren schriftlicher Zustimmung mitbenutzt werden.
Dabei sind diese Gerüste vor dem Benutzen in
Augenschein zu nehmen auf offensichtliche Mängel zu
prüfen. Ggf. darf das Gerüst nicht benutzt werden.
Darüber ist der AG umgehend zu informieren.

In die Position Montage sind alle notwendigen An- und
Abfahrten/Übernachtungen mit einzukalkulieren.
Menge: 1,000 psch

**08.8 Inbetriebnahme Rauchgaskondensation**
Inbetriebnahme Rauchgaskondensation

Bei Inbetriebnahme werden sämtliche Funktionskontrollen
im Kalt- und Warmbetrieb, sowie die
Inbetriebnahmeüberwachung vom AN durchgeführt.
Sämtliche Anlagenteile sind in Betrieb zu nehmen und
bezüglich vertragsgemäßer Funktion zu überprüfen. Diese
Überprüfung ist schriftlich festzuhalten und die
erstellten Protokolle dem AG unaufgefordert zu
übermitteln. Zusätzlich sind sämtliche
Einstellparameter zu protokollieren.

Die Inbetriebnahme gilt als ordnungsgemäß
abgeschlossen, wenn die Anlage an die vorherrschenden
Betriebsverhältnisse angepasst ist, und ein stabiles
Verhalten zeigt. Der AG ist schriftlich über die
Probebetriebsbereitschaft zu informieren.

Schulung des Betriebspersonals
Das Betriebspersonal des AG ist anhand der
Dokumentationsunterlagen mit der
örtlichen Anlage vertraut zu machen.

Inspektion und Optimierung nach Abschluss des
Probebetriebes
Nach dem Probebetrieb wird ein System- und
Anlagentechniker die Anlage inspizieren
und ggf. optimieren und nachjustieren. Im Zuge dieser
Arbeiten wird der Betreiber
nochmals in die Inspektions- und Wartungsarbeiten
unterwiesen.
Während der Probebetriebszeit wird eine Rufbereitschaft
vereinbart.
Menge: 1,000 Stk

**08.9 Nachregulierung einmonatiger Betrieb durch Hersteller Rauchgaskondensa**
nach einmonatigen Betrieb.
- Überprüfung durch Rauchgaskondensation Hersteller

- Besprechung mit dem Bedienungspersonal über
Betriebsweise, Auffälligkeiten,
Optimierungsmöglichkeiten und Betriebserfahrungen,
Erstellung von Verbesserungsvorschlägen
- einschließlich sämtlichen Nebenkosten, wie
Reisekosten etc.
- Optimierung der Regelung
- Messung der Istwerte und Vergleich mit den
eingetragenen Sollwerten
- Nachjustierung der Sollwerte, falls erforderlich
- Überprüfung des dynamischen Verhaltens der Anlage
- Veränderung der Nachstell- und Vorhaltezeiten, falls
erforderlich.
- Korrektur der eingestellten Programme, falls
erforderlich
- Eintragung der geänderten Werte in den Schaltplan
- Protokollierung sämtlicher eingestellter Parameter
und durchgeführten Arbeiten.

Die Überprüfung kann über Fernwirkanlage/Support
durchgeführt werden.
Menge: 1,000 Psch

**08.10 Nachregulierung zweimonatiger Betrieb durch Hersteller Rauchgaskondens**
nach zweimonatigen Betrieb.
- Überprüfung durch Hersteller Rauchgaskondensation

- Besprechung mit dem Bedienungspersonal über
Betriebsweise, Auffälligkeiten,
Optimierungsmöglichkeiten und Betriebserfahrungen,
Erstellung von Verbesserungsvorschlägen
- einschließlich sämtlichen Nebenkosten, wie
Reisekosten etc.
- Optimierung der Regelung
- Messung der Istwerte und Vergleich mit den
eingetragenen Sollwerten
- Nachjustierung der Sollwerte, falls erforderlich
- Überprüfung des dynamischen Verhaltens der Anlage
- Veränderung der Nachstell- und Vorhaltezeiten, falls
erforderlich.
- Korrektur der eingestellten Programme, falls
erforderlich
- Eintragung der geänderten Werte in den Schaltplan
- Protokollierung sämtlicher eingestellter Parameter
und durchgeführten Arbeiten.

Die Überprüfung kann über Fernwirkanlage/Support
durchgeführt werden.
Menge: 1,000 Psch

**08.11 Jahres-Pauschale Wartung Rauchgaskondensation**
*** Bedarfsposition ohne GB
Für sämtliche Anlagenteile im Leistungsumfang des
Auftragnehmers.

Jahreskontrolle mit Einregulierung und Überprüfung der
Anlage
- Überprüfung und Optimierung der Regelung, Nachziehen
der Anschlußklemmen
- Überprüfung und Wartung aller notwendigen Komponenten
- Abgasmessung mit Protokoll
- Abschmieren der Antriebe, Überprüfung der Sensorik

In der Pauschale sind enthalten:
- Reise- und sämtliche Nebenkosten
- Arbeitszeit
- Kleinmaterial, Schmiermittel, Dichtmittel usw.
- Wartungsprotokoll mit detaillierten Angaben über die
ausgeführten Arbeiten

Nächster Kundendienstützpunkt:
......................................................
.....

Der Auftragnehmer garantiert, daß innerhalb von
.................... Stunden/Arbeitstagen nach Eingang
der Störmeldung beim Auftragnehmer ein
Kundendienstmonteur die Anlage aufsucht und die Störung
beseitigt.
Die Laufzeit beträgt vier Jahre. Der Wartungsvertrag
beginnt mit der mängelfreien Abnahme. Der Preis bezieht
sich auf die Wartungs-Pauschale pro Jahr und ist ein
Festpreis über die Gewährleistungsdauer.
Menge: 1,000 Psch

### Titel 09 Schaltanlage

*Hinweis*
Dieser Titel umfasst folgende Leistungen:
1. Absicherung sämtlicher Geräte und Antriebe im
Lieferumfang zzgl. Silobelüftung, Drucklufterzeugung
und -aufbereitung, Silodeckel, Wärmemengenzähler über
Sicherungsautomaten und Motorschutzschalter.
Revisionsschalter für sämtliche Hydraulikaggregate und
Schnecken.
2. Anzeige des Betriebszustandes der Anlage über
Leuchtdioden bzw. Leuchtmelder und Anzeigeinstrumente.
3. Bereitstellung einer Handbedienebene für alle
angesteuerten Verbraucher, jeweils 0/alle Stufen von
Hand/Auto und, wenn notwendig, Einstellorgane für
Materialeinschub etc. bei Handbetrieb
4. Sicherheitseinrichtungen gegen
- Rückbrand
- Übertemperatur
- Überdruck
5. Feuerungsoptimierung durch Feuerraumtemperatur- und
Rest-O2-Regelung.
6. Leistungsregelung kesseltemperatur- und
pufferladezustandgeführt. Kesselpumpe und
Temperaturhochhaltung.
7. Rücklaufhochhaltung zur Verhinderung von
Korrosionsschäden.
8. Steuerung des Austragesystems (Silo - Kessel)
- Steuerung der Brennstoffmenge nach o. g. Regel- und
Sicherheitsparametern
- reversierende Steuerung der einzelnen Antriebsmotoren
(bei Verstopfung etc.).
9. Entaschung (Feuerraum)
 Entaschung (E-Filter) Ansteuerung der Ascheschnecke
nach Freigabe durch E-Filter
10. Der bauseitige Heizungsnotschalter wird in die
Sicherheitskette des Holzkessels integriert. Der
Holzkessel wird bei Betätigung des Heizungsnotschalters
vollständig abgeschaltet.
11. Anschlüsse für die Endschalter für die
Brennstoff-Fördereinrichtungen und die automatische
Entaschung sind im Schaltschrank vorzusehen.
12. Die Bedienung der Anlage erfolgt über eine
Prozessvisualisierung und einen PC, der in einem
separaten PC-Schrank installiert wird.
13. Störmeldungen im Klartext werden automatisch
mittels Alarm-Wählgerät als SMS oder per E-Mail auf das
Handy des Betreibers abgesetzt. Die Störmeldungen
werden zwischen warnend und abstellend differenziert.
14. Komplette Ansteuerung und Regelung für die
Verfahrenstechnik des Elektrofilters.
15. Visualisierung/Schnittstelle zur übergeordneten
Regelung.
16. Die Messwerterfassung, Dokumentation und Auswertung
der Visualisierung muss den Anforderungen des
Betreibers entsprechen.
17. Bei einer Störung der Holzfeuerung bzw. Störung der
Wärmeversorgung sind via Telenotruf die Mitarbeiter des
Betreibers mittels SMS-Textmeldung zu alarmieren.
18. Die Fördereinrichtungen und der Rauchgasventilator
sind mit Reparaturschalter auszurüsten.
19. Die Netzspannung 400 V/50 Hz wird als TNS-Netz (L1,
L2, L3, N, PE, 5-aderig) ausgeführt.
20. Sämtliche Schaltanlagen sind mit einem
Überspannungsschutz auszurüsten. Die Holzheizanlage ist
mit folgendem Überspannungsschutz für die
Niederspannungsschaltanlage ausgerüstet:
- Blitzstromableiter Typ 3 (z. B. Fabrikat Dehn, Typ
Dehnbloc Maxi S)
- für die Einbaugeräte Überspannungsschutz Typ 2 (z. B.
Fabrikat Dehn, Typ Dehnguard DG M TNS 275 FM)
  Für abgehende und eingehende Steuerleitungen, die das
Gebäude verlassen bzw. von externen Gebäuden geliefert
werden, sind für die Leitungen ein Überspannungsschutz
Typ 1 vorzusehen
(z. B. BCT MLC B 110, Farbikat Dehn mit allem Zubehör).

**09.1 Schaltschrank**
Schaltschrank mit Speicherprogrammierbarer Steuerung
(SPS) zur Regelung des Holzhackschnitzkessels.
Eingabepaneel mit Touchdisplay. Kunststoffbeschichteter
Stahlblechschrank mit Hauptschalter,
Motorschutzschalter für sämtliche Antriebsmotoren sowie
aller dazugehöriger Sicherheitsschalter, Thermostate,
Fühler und Lichtschranken.

- Schaltschrank Ausführung als Standschrank 2.000 mm x
1.000 mm x 400 mm
- Touchdisplay >= 7 Zoll

- Lambdasondenregelung
Die Lambdasonde misst den Restsauerstoffgehalt im
Rauchgas und steuert die Stellmotoren der Primär- und
Sekundärluftklappen. Durch die automatische Steuerung
der Brennstoffzuführung wird eine Leistungsanpassung
erreicht.

- Feuerraumtemperaturregelung
Bestehend aus: Feuerraumtemperaturfühler, Messverstärker
und Displayanzeige, in Verbindung mit einer Steuerung.
Durch zusätzliche Sekundärluft-Zuführung unmittelbar
vor Erreichen der max. Heizleistung ist eine Kühlung
der Retorte und des Weiteren eine Reduktion der
Brennstoffzufuhr gewährleistet.

- Unterdruckregelung mit Frequenzumformer
Möglichkeit der exakten Leistungsanpassung
(Brennstoff-Verbrennungsluft, stromsparender Betrieb
des Saugzugventilators). Stufenlose Leistungsregelung
des
Kessels im Bereich von 30-100% der Nennleistung in
Verbindung mit einer Steuerung.
Messvorrichtung im Feuerraum, Drehzahlregelung des
Saugzugventilators, sowie Einbauten im Steuerschrank.

- Mantelkühlung
zum Reduzieren der Abstrahlungsverluste der Retorte im
langzeitigen Feuererhaltungsbetrieb. Die Temperaturen
am Außenmantel der Retorte werden von der Steuerung
erfasst, die Gebläse bei Überschreiten der
Freigabetemperatur aktiviert und die Retorte mittels
Luft gekühlt. Die erhitzte Kühlluft wird anschließend
über eine Bypassleitung mit stellmotorbetätigtem
Luftschieber durch den Kesselwärmetauscher geführt, um
dort die Wärme nochmals zu nutzen und an das
Heizungswasser zu übergeben. Im Lieferumfang müssen
sämtliche Einrichtungen zur Temperaturerfassung,
Ansteuerung der Zusatzaggregate, Luftkanäle, Stellmotor
mit Luftklappe enthalten sein.

- automatische Zündung mittels Zündgebläse

- drehzahlgeregeltes und überwachtes Saugzuggebläse

- Vorlauftemperaturregelung: Konstantemperatur,
witterungsgeführt oder externe Temperturvorgabe mittels
Analogsignal

- Ansteuerung 3-Wege Regelventil (3-Pkt-Ansteuerung)
zur Rücklauftemperaturanhebung und Kesselpumpe

- digitale potentialfreie Ausgänge für Betriebs- u.
Störmeldung

- Analogeingänge für Temperaturerfassung etc.

Die spannungsseitige Versorgung, sowie das Anklemmen
der einzelnen Anlagenkomponenten des Holzkessels
erfolgt gemäß den beigestellten Anschlussplänen des
Herstellers.

Zusätzliche Aufgaben Schaltanlage:
- Kommunikation mit Schaltschrank/Regelung
Elektrofilter und den dazugehörigen Komponennten. Die
Regelung übernihmt alle notwendigen Aufgaben und
ergänzt die Regelung des Elektrofilters für einen
kompletten Betrieb.
- Kommunikation mit der Rauchgaskondensation
Menge: 1,000 St

**09.2 Füllstandsteuerung**
Lichtschrankensystem bestehend aus:
Sender, Empfänger, zur Füllstandsüberwachung bzw.
Füllstandsregelung
Menge: 1,000 Stk

**09.3 Tauchtemperatur-Messwertgeber -10 bis 120 C L 400mm**
Tauchtemperatur-Messwertgeber in Stabausführung,
Einsatzbereich - 10 bis 120 Grad C,
Wiederholgenauigkeit +/- 1 K, Einbaulänge 400 mm,
aktive Messzone bis 50 mm, Ausführung Ausgänge
Feldgerät mit passivem Messelement Doppel-Pt 100 mit
Dreileiteranschluss oder Doppel-Pt 1000, relativer
Fehler max. 1,6 % vom Einsatzbereich.
Menge: 4,000 St

**09.4 Tauchhülse Thermometer-Messelement L 400mm Stahl niro**
Tauchhülse für Thermometer-Messelement, Einbaulänge 400
mm, mit Feststellschraube seitlich, aus nichtrostendem
Stahl, Werkstoff-Nr 1.4571, zum Einschrauben G 1/2.
Menge: 4,000 St

**09.5 5-Fühler-Pufferspeichermanagement**
Fünf-Fühler-Pufferspeichermanagement:
Die Regelung berechnet durch Mittelwertsbildung unter
Berücksichtigung der eingegebenen Grenzwerte aus den
vier Temeperaturfühlern einen Pufferspeicherladezustand
zwischen 0 und 100%.
- Leistungsmodulation Pelletkessel in Abhängigkeit des
Pufferspeicherladezustands
- Ein- u. Ausschalten Pelletkessel in Abhängigkeit der
eingestellten Grenzwerte u. Beladungskurve
Menge: 1,000 psch

**09.6 Aufschaltung Elektrofilter auf Visualisierung**
Aufschaltung der Datenpunkte des Elektrofilters auf die
Visualisierung, einschliesslich Erstellen eines
separaten Anlagenbildes für das R+I-Schema der Anlage.
Menge: 1,000 Psch

**09.7 Modbus-RTU-Schnittstelle**
Übermittlung aller relevanten Betriebsdaten des
Pelletheizkessels über Modbus-RTU
Schnittstelle an die übergeordnete Gebäudeleittechnik.
Simultaner Datenaustausch aller Intercomdatenpunkte.

- Schnittstelle ModBus-RTU, Slave,
Menge: 1,000 St

**09.8 GLT-Modul**
Zur Ansteuerung und Regelung des Holzheizkessels über
eine externe DDC bzw. GLT

- Externe Freigabe / Abwahl Holzkessel
- Betriebs- und Störmeldung
- externes Lastmanagement über Analogsignal.
Leistungsmodulierung 30 - 100 %
- Sollwerttemperaturvorgabe über Analogsignal: 80 - 90
°C
- steuerungsinterne Überwachung u. Regelung
Holzheizkessel in der Startphase.
Nach Erreichen eines vorgegebenen Betriebszustands,
wird auf das Externe-Signal
umgeschaltet. Ab diesem Zeitpunkt wird der Kessel bis
zum nächsten Anheizvorgang extern
geführt.
Kommunikationsübertragung durch Hardwarekontakte

- Digitale Ein- u. Ausgänge (potentialfrei)
- Analoge Ein- u. Ausgänge (0-10 V, 4-20 mA)
Menge: 1,000 St

**09.9 Visualisierungs-Software**
Software zur Visualisierung von Prozessbildern und
Einstellungen der
Heizanlage, Trenderfassung und Aufzeichnung der
aktuellen Werte am PC.
Die Eingabe sämtlicher, verstellbarer Parameter kann
über die Tastatur erfolgen und sofort am Bildschirm
kontrolliert bzw. bei Bedarf in einer Datei
abgespeichert werden. Die gesamte Anlage wird in
anschaulichen Bildern dargestellt und erleichtert das
Verständnis für den Regelprozess.
Menge: 1,000 St

**09.10 Auflegen (im Schaltschrank)**
Auflegen, Abisolieren, Ablängen und Einführen der
bauseits fertig verlegten, bezeichneten
Elektroleitungen im Schaltschrank, einschließlich
sämtlichem Kleinmaterial (wie Verschraubungen und
Dosen). Die Kabelreste sind zu entsorgen.
Menge: 1,000 Psch

**09.11 Anklemmen (der Feldgeräte)**
sämtlicher Feldgeräte und Sensoren im Lieferumfang,
angesteuerte Feldgeräte und zuzüglich den üblichen
externen Geräten, wie Verfahreinrichtung,
Siloventilator, Rücklaufhochhaltung, Kesselkreispumpe,
Ventilantriebe und Wärmemengenzähler. Einschließlich
Ablängen und Abisolieren der Kabel und sämtlichem
Kleinmaterial (wie Verschraubungen und Dosen).
Entsorgung des Restmaterials.
Menge: 1,000 Psch

**09.12 Fernüberwachung**
Datenfernübertragung zur Überwachung und Steuerung
(Parametrierung und Sollwertänderung) der Anlage beim
Anlagenlieferant "Fernwartung". Einschließlich Einbau
und Verdrahtung im Schaltschrank, Inbetriebnahme und
sämtlichen erforderlichen Dienstleistungen.
Einschließlich telefonischer Betreuung des Betreibers
bei Störungen oder Optimierungs-Maßnahmen.
Fabr. / Typ:  .....................................
Menge: 1,000 Stk

### Titel 10 Transport, Montage, Inbetriebnahme und W

*Hinweis*
Die Abnahme zur förmlichen Übergabe der Anlage an den
Betreiber erfolgt, wenn
- sämtliche Restarbeiten erledigt sind.
- alle Mängel behoben sind.
- nach mindestens vier Wochen störungsfreiem Betrieb
(Störungen, die der Auftragnehmer nicht zu vertreten
hat, z. B. in Folge von nicht anlagenkonformem
Brennstoff bleiben unberücksichtigt).
- sämtliche Lastzustände von Gluterhalt bis Volllast
gefahren werden konnten.
- frühestens nach 1.000 Betriebsstunden im
Leistungsbetrieb.
- die amtliche Emissionsmessung erfolgreich
durchgeführt wurde.

Die Gewährleistungsdauer beginnt mit der mängelfreien
Abnahme und beträgt 5 Jahre auf wasserführende Teile,
zwei Jahre auf übrige Teile.

**10.1 Transport, Abladen, Einbringung und Montage**
einschließlich Transportversicherung. Die Baustelle
kann bis auf ca. 10 m Entfernung mit dem LKW angefahren
werden. Einschließlich sämtlicher Nebenkosten, wie
Reisekosten etc.
Einschließlich Besprechung der Kabelzugliste mit dem
örtlichen Elektriker.
Menge: 1,000 Psch

**10.2 Mobilkran**
Gestellung eines Autokranes für Abladen und ggf.
Einbringung, einschließlich An- und Abfahrt mit
sämtlichen Nebenkosten, einschließlich Koordination mit
der Bauleitung.
Die Ausladung beträgt ca. 17 m.
Menge: 1,000 Psch

**10.3 Inbetriebnahme**
aller zum Leistungsumfang gehörenden Komponenten und
Systeme.
- Funktionsprüfung der Elektro- und
Heizungsinstallation
- Probebetrieb über mindestens 8 h im Beisein des
Auftragnehmers
- Einregulierung der Regelung
- Abgasmessung mit Protokoll
- Einweisung des Bedienungspersonals
- Erstellung von Meßprotokollen
- Prüfung der Sicherheitseinrichtungen
- Erstellung eines Inbetriebnahmeprotokolles
- Prüfung sämtlicher Sicherheitseinrichtungen,
Einschliesslich Erstellung eines Einstellprotokolles

Inbetriebnahme Schaltschrank:
- Überprüfung aller am Schaltschrank und an den
Feldgeräten ankommenden bzw. abgehenden Anschlusskabel
auf Übereinstimmung mit dem Stromlaufplan.
- Überprüfung der Speisespannung am Schaltschrank
- Überprüfung der Drehrichtung aller mit dem
Schaltschrank in Verbindung stehenden elektrischen
Antriebe.
- Feststellen der tatsächlichen Nennströme aller mit
dem Schaltschrank in Verbindung stehenden elektrischen
Antriebe, eintragen derselben in die Schaltpläne, sowie
Einstellen der Thermoauslöser.
- Überprüfung der elektrischen Schutzmaßnahmen auf
Funktionstüchtigkeit (Erdung, Nullung, FI-Schaltung)
- Funktionsprüfung der Sicherheitseinrichtungen
- Nachziehen der Klemmen im Schaltschrank und an den
Feldgeräten.

Die Inbetriebnahme findet im Beisein des Betreibers und
des Elektro-Installateurs statt. Mit dem langsamen
Hochfahren der Anlage werden auch alle in den
jeweiligen Phasen erkennbare Betriebszustände gezeigt
und mögliche Störungen simuliert. Damit einhergehend
wird der Betreiber in die technische Dokumentation,
insbesondere auf die Fehlererkennung und -beseitigung
eingewiesen.
Menge: 1,000 Psch

**10.4 Nachregulierung einmonatiger Betrieb durch Hersteller Kessel und Elekt**
nach einmonatigen Betrieb.
- Überprüfung durch die Hersteller Kesselanlage und
Elektrofilter

- Besprechung mit dem Bedienungspersonal über
Betriebsweise, Auffälligkeiten,
Optimierungsmöglichkeiten und Betriebserfahrungen,
Erstellung von Verbesserungsvorschlägen
- Abgasmessung mit Protokoll
- einschließlich sämtlichen Nebenkosten, wie
Reisekosten etc.
- Optimierung der Regelung
- Messung der Istwerte und Vergleich mit den
eingetragenen Sollwerten
- Nachjustierung der Sollwerte, falls erforderlich
- Überprüfung des dynamischen Verhaltens der Anlage
- Veränderung der Nachstell- und Vorhaltezeiten, falls
erforderlich.
- Korrektur der eingestellten Programme, falls
erforderlich
- Eintragung der geänderten Werte in den Schaltplan
- Protokollierung sämtlicher eingestellter Parameter
und durchgeführten Arbeiten.
Menge: 1,000 Psch

**10.5 Nachregulierung zweimonatiger Betrieb durch Hersteller Kessel und Elek**
nach zweimonatigen Betrieb.
- Überprüfung der Gesamtanlage durch die Hersteller
Kesselanlage und Elektrofilter

- Besprechung mit dem Bedienungspersonal über
Betriebsweise, Auffälligkeiten,
Optimierungsmöglichkeiten und Betriebserfahrungen,
Erstellung von Verbesserungsvorschlägen
- Abgasmessung mit Protokoll
- einschließlich sämtlichen Nebenkosten, wie
Reisekosten etc.
- Optimierung der Regelung
- Messung der Istwerte und Vergleich mit den
eingetragenen Sollwerten
- Nachjustierung der Sollwerte, falls erforderlich
- Überprüfung des dynamischen Verhaltens der Anlage
- Veränderung der Nachstell- und Vorhaltezeiten, falls
erforderlich.
- Korrektur der eingestellten Programme, falls
erforderlich
- Eintragung der geänderten Werte in den Schaltplan
- Protokollierung sämtlicher eingestellter Parameter
und durchgeführten Arbeiten.
Menge: 1,000 Psch

**10.6 Dokumentation**
in beschrifteten Ringordnern A4, maschinell
gekennzeichnet, mit Registern und in einheitlichem
Aussehen, dreifach erstellt, zusätzlich einfach auf
USB-Stick, bestehend aus:
- Betriebsanleitung
- Schaltschrankunterlagen (Stromlaufpläne,
Anschlußpläne, Kabellisten, Gerätestücklisten)
- Software-Funktionsbeschreibung
- Geräteunterlagen der peripheren Geräte
- Wartungslisten
- Anlagenbeschreibung
- Aufstellungspläne
- Schemata
- Prüfatteste amtlich anerkannter Institute
- Verfahrensschema
- R & I-Schema
- Softwarelizenen
- Programm und Datensicherung auf Datenträger
- Konformitätserklärung, Bauartzulassung, und
Prüfzeugnisse
Menge: 1,000 Psch

**10.7 Mitwirkung bei der Emissionsmessung**
Mitwirkung bei der Emissionsmessung durch den
zuständigen Bezirksschornsteinfegermeister
oder zugelassene Messstelle. Messung von O2, CO und
Staub bei 30, 50 und 100 % Last.
Werden die vorgenannten Grenzwerte nicht eingehalten,
trägt der Auftragnehmer sämtliche
Folgekosten, für Nachbesserungen und weitere
Abnahmemessungen.
Menge: 1,000 Psch

**10.8 Jahres-Pauschale Wartung Feuerung und Kessel**
*** Bedarfsposition ohne GB
Für sämtliche Anlagenteile im Leistungsumfang des
Auftragnehmers, jedoch ohne Kondensationsanlage.
Jahreskontrolle mit Einregulierung und Überprüfung der
Anlage
- Überprüfung und Optimierung der Regelung, Nachziehen
der Anschlußklemmen
- Überprüfung und Wartung der Förderanlage (Schnecken
usw.) einschliesslich Hydraulikaggregat und -zylinder,
Nachfüllen und Austausch Hydrauliköl
- Abgasmessung mit Protokoll
- Abschmieren der Antriebe, Überprüfung der Sensorik

In der Pauschale sind enthalten:
- Reise- und sämtliche Nebenkosten
- Arbeitszeit
- Kleinmaterial, Schmiermittel, Dichtmittel usw.
- Wartungsprotokoll mit detaillierten Angaben über die
ausgeführten Arbeiten nach AMEV Vorlage 420
Wärmeversorgungsanlagen
- Die Wartungsarbeiten sind mindestens gemäß den
Anforderungen der Arbeitskarte 1 auszuführen.

Nächster Kundendienstützpunkt:
......................................................
.....

Der Auftragnehmer garantiert, daß innerhalb von
.................... Stunden/Arbeitstagen nach Eingang
der Störmeldung beim Auftragnehmer ein
Kundendienstmonteur die Anlage aufsucht und die Störung
beseitigt.
Die Laufzeit beträgt vier Jahre. Der Wartungsvertrag
beginnt mit der mängelfreien Abnahme. Der Preis bezieht
sich auf die Wartungs-Pauschale pro Jahr und ist ein
Festpreis über die Gewährleistungsdauer.
Menge: 1,000 Psch

### Titel 11 Stundenlohnarbeiten

*Hinweis*
Für unvorhersehbare Arbeiten sowie für Arbeiten, die
auf Antrag der Bauleitung zusätzlich geleistet werden,
sind nachfolgende Stundensätze einzutragen. Alle
Stundenlohnarbeiten sind grundsätzlich nur gegen
Nachweis und Unterschrift der Bauleitung auszuführen.
Die Stundensätze verstehen sich einschl. aller
Nebenkosten wie
 - Rüstzeiten
 - Auslösungen
 - Schmutzzulagen
 - Übernachtungskosten usw.
Vergütet werden nur die Zeiten der tatsächlichen Arbeit
an der Anlage, nicht jedoch Rüstzeiten, Fahrzeiten usw.
Es werden nur die Stundensätze der für die jeweilige
Tätigkeit notwendigen Qualifikationsstufen vergütet,
auch wenn die Arbeiten von höherqualifiziertem Personal
erledigt wurden.

Es sind arbeitstäglich prüfbare Nachweise vorzulegen
mit mindestens folgenden Angaben:
1. Name und Qualifikation der Mitarbeiter
2. genaue Beschreibung der ausgeführten Arbeiten
3. Datums- und Ortsangabe
4. Beginn und Ende der ausgeführten Arbeiten
(Tageszeit)
5. Auflistung der benötigten Materialien

Nachweise, die verspätet bzw. unvollständig vorgelegt
werden, können vom AG abgelehnt werden und werden dann
nicht vergütet.
Für den Fall, dass der Bieter kein Personal in einer
oder mehreren der aufgeführten Qualifikationsstufen
beschäftigt, ist der Stundensatz einzutragen, der bei
Ausführung der den Qualifikationsstufen entsprechenden
Arbeiten durch höherqualifiziertes Personal angeboten
wird.

**11.1 Regelungstechniker**
Menge: 15,000 h

**11.2 Monteur**
Als Mittellohn für Obermonteur, Monteur und
Hilfsmonteur
Menge: 15,000 h

**11.3 An- und Abfahrt**
Die An- und Abfahrt der Monteure wird pauschal
abgegolten
Menge: 2,000 Psch

### Titel 12 Verschleiss und Ersatzteile

*Hinweis*
Dieser Titel bezieht sich auf die Lieferung von Ersatz-
bzw. Verschleißteilen, die im Zuge der Übergabe an den
Betreiber geliefert werden. Einschließlich Einweisung
des Betreibers.

**12.1 Rostglied**
*** Bedarfsposition ohne GB
Lieferung als Ersatz- bzw. Verschleissteil.
Menge: 5,000 Stk

**12.2 Feuerraumfühler**
*** Bedarfsposition ohne GB
Lieferung als Ersatz- bzw. Verschleissteil.
Menge: 1,000 Stk

**12.3 Endschalter**
*** Bedarfsposition ohne GB
für Schubstange oder Querförderer, Lieferung als
Ersatz- bzw. Verschleissteil.
Menge: 1,000 Stk

**12.4 Temperaturfühler für Rohrleitung**
*** Bedarfsposition ohne GB
Lieferung als Ersatz- bzw. Verschleissteil.
Menge: 1,000 Stk

**12.5 O2-Sonde**
*** Bedarfsposition ohne GB
Lieferung einer beheizten Restsauerstoffsonde für die
Kesselanlage, Fabr.: Bosch oder gleichwertig.
Menge: 1,000 Stk

**12.6 Unterdruckmessdose**
*** Bedarfsposition ohne GB
Lieferung einer Unterdruckmessdose für die Überwachung
des Feuerraums
Menge: 1,000 Stk

**12.7 Fettpresse**
*** Bedarfsposition ohne GB
Lieferung einer einer Fettpresse zum abschmieren der
Ventilatoren mit 4 Hochtemperatur-Fettkartuschen
Menge: 1,000 Stk

**12.8 Hydrauliköl**
*** Bedarfsposition ohne GB
Lieferung von 10 Liter Hydrauliköl
Menge: 1,000 Stk

USt %: 19,00
